# Ballon double échangeur, pour production d'E.C.S

- Propriété du fichier: CYPE Ingenieros S.A.
- Format: FIEBDC-3/2016
- Logiciel: Générateur de prix de la construction. CYPE Ingenieros, S.A.
- Date: 16/09/2024
- Zone géographique: Côte d'Ivoire
- Devise: XOF
- Coûts indirects: 3 %
- Frais généraux: 13 %
- Bénéfice: 6 %
- TVA: 18 %

## T Équipements techniques

### TC ECS et chauffage

#### TCE Systèmes de conduction d'eau

**TCE200** U Ballon double échangeur, pour production d'E.C.S.
Ballon échangeur pour production d'E.C.S., en acier inoxydable, de sol, avec échangeur à deux serpentins, de 150 l, efficacité énergétique classe C, 550 mm de diamètre et 1120 mm d'hauteur, sans nécessité de l'anode pour la protection contre la corrosion, température maximale d'accumulation 85°C, pression maximale d'accumulation 6 bar, pression maximale au circuit primaire 6 bar. Comprend les vannes d'isolement, les éléments de montage et les accessoires nécessaires à son bon fonctionnement.
Inclut: Implantation. Mise en place. Connexion. Contrôle de son bon fonctionnement.
Critère pour le métré: Nombre d'unités prévues, selon documentation graphique du Projet.
Critère pour le mémoire: On mesurera le nombre d'unités réellement exécutées selon les spécifications du Projet.

| Code | U | Désignation | Quantité | Prix | Montant |
|---|---|---|---|---|---|
| mt38csg015b | U | Ballon échangeur pour production d'E.C.S., en acier inoxydable, de sol, avec échangeur à deux serpentins, de 150 l, efficacité énergétique classe C, 550 mm de diamètre et 1120 mm de hauteur, sans nécessité de l'anode pour la protection contre la corrosion, température maximale d'accumulation 85°C, pression maximale d'accumulation 6 bar, pression maximale au circuit primaire 6 bar. (matériau) | 1 | 890445.2 | 890445.200 |
| mt37sve010d | U | Vanne à sphère en laiton nickelé à visser de 1". (matériau) | 6 | 10277.83 | 61666.980 |
| mt38www011 | U | Produits complémentaires pour installations d'E.C.S. (matériau) | 1 | 1226.16 | 1226.160 |
| mo004 | h | Compagnon professionnel III/CP2 chauffagiste. (main-d'œuvre) | 1.254 | 1939.14 | 2431.682 |
| mo103 | h | Ouvrier professionnel II/OP chauffagiste. (main-d'œuvre) | 1.254 | 1207.61 | 1514.343 |
| % | % | Frais de chantier des unités d'ouvrage | 2 % | 957284.365 | 19145.687 |
|  |  | Coûts directs |  |  | 976430.052 |

## Ressources

**mt38csg015b** U Ballon échangeur pour production d'E.C.S
Données techniques: Coût énergétique 4149.194 MJ; Émission de CO2 171.375 kg
Déchets:
- emballage: re150101 Emballages en papier et en carton. (composant de déchet); quantité 2.175 kg; Code CED 15 01 01; Masse de l'élément 1 kg; Volume 0.001333 m3
- emballage: re170201 Bois. (composant de déchet); quantité 0.606 kg; Code CED 17 02 01; Masse de l'élément 1 kg; Volume 0.000909 m3

**mt37sve010d** U Vanne à sphère en laiton nickelé à visser de 1"
Données techniques: Coût énergétique 843.399 MJ; Émission de CO2 56.701 kg
Déchets:
- emballage: re150101 Emballages en papier et en carton; quantité 0.072 kg
