# Point de vidange

- Propriété du fichier: CYPE Ingenieros S.A.
- Format: FIEBDC-3/2016
- Logiciel: Générateur de prix de la construction. CYPE Ingenieros, S.A.
- Date: 27/06/2024
- Zone géographique: Côte d'Ivoire
- Devise: XOF
- Coûts indirects: 3 %
- Frais généraux: 13 %
- Bénéfice: 6 %
- TVA: 18 %

## T Équipements techniques

### TC ECS et chauffage

#### TCE Systèmes de conduction d'eau

**TCE060** U Point de vidange.
Point de vidange du réseau de distribution d'eau, pour un système de chauffage, formé de 2 m de tube en polyéthylène réticulé (PE-Xa), avec barrière d'oxygène (EVOH), de 20 mm de diamètre extérieur et 2 mm d'épaisseur, PN=6 atm, fourni en rouleaux, placé superficiellement et vanne d'isolement. Comprend le matériau auxiliaire pour le montage et la fixation à l'ouvrage, les accessoires et les pièces spéciales.
Inclut: Implantation. Mise en place et fixation.
Critère pour le métré: Nombre d'unités prévues, selon documentation graphique du Projet.
Critère pour le mémoire: On mesurera le nombre d'unités réellement exécutées selon les spécifications du Projet.

| Code | U | Désignation | Quantité | Prix | Montant |
|---|---|---|---|---|---|
| mt37tpu413b | U | Matériau auxiliaire pour montage et fixation à l'ouvrage des tuyaux en polyéthylène réticulé (PE-Xa) avec barrière d'oxygène (EVOH), de 20 mm de diamètre extérieur. (matériau) | 2 | 146.35 | 292.700 |
| mt37tpu013be | m | Tube en polyéthylène réticulé (PE-Xa), avec barrière d'oxygène (EVOH), de 20 mm de diamètre extérieur et 2 mm d'épaisseur, PN=6 atm, fourni en rouleaux, selon NF EN ISO 15875-2, avec le prix augmenté de 20% pour cause d'accessoires et pièces spéciales. (matériau) | 2 | 3512.31 | 7024.620 |
| mt37sve010c | U | Vanne à sphère en laiton nickelé à visser de 3/4". (matériau) | 1 | 6176.54 | 6176.540 |
| mo004 | h | Compagnon professionnel III/CP2 chauffagiste. (main-d'œuvre) | 0.194 | 1939.14 | 376.193 |
| mo103 | h | Ouvrier professionnel II/OP chauffagiste. (main-d'œuvre) | 0.194 | 1207.61 | 234.276 |
| % | % | Frais de chantier des unités d'ouvrage | 2 % | 14104.329 | 282.087 |
|  |  | Coûts directs |  |  | 14386.416 |

Déchets:
- pose: mt37tpu013be; facteur de déchet 0.0275049

## Ressources

**mt37tpu013be** m Tube en polyéthylène réticulé (PE-Xa)
Données techniques: Coût énergétique 9.979 MJ; Émission de CO2 0.495 kg; Code CED 17 02 03; Masse de l'élément 0.103 kg; Volume 0.000172 m3

**mt37sve010c** U Vanne à sphère en laiton nickelé à visser de 3/4"
Données techniques: Coût énergétique 720.409 MJ; Émission de CO2 48.441 kg
Déchets:
- emballage: re150101 Emballages en papier et en carton. (composant de déchet); quantité 0.072 kg; Code CED 15 01 01; Masse de l'élément 1 kg; Volume 0.001333 m3
