# Chaudière à gaz, domestique, à condensation, murale, pour chauffage

- Propriété du fichier: CYPE Ingenieros S.A.
- Format: FIEBDC-3/2016
- Logiciel: Générateur de prix de la construction. CYPE Ingenieros, S.A.
- Date: 27/06/2024
- Zone géographique: Côte d'Ivoire
- Devise: XOF
- Coûts indirects: 3 %
- Frais généraux: 13 %
- Bénéfice: 6 %
- TVA: 18 %

## T Équipements techniques

### TC ECS et chauffage

#### TCG Gaz

**TCG100** U Chaudière à gaz, domestique, à condensation, murale, pour chauffage.
Chaudière mural à gaz N, avec récupération de chaleur par condensation des produits de la combustion, pour chauffage avec système de combustion FlameFit, pour usage intérieur, chambre de combustion étanche, allumeur électronique, sans flamme témoinpreparada para funcionar con gas natural enriquecido con hidrógeno, Thema MiConnect AS 30-CS/1-C (N-ES) "SAUNIER DUVAL", puissance en chauffage (50/30°C) de 4,4 à 32,8 kW, puissance en chauffage (80/60°C) de 3,9 à 29,8 kW, rendement en chauffage (50/30°C) 107,2%, rendement en chauffage (80/60°C) 97%, efficacité énergétique classe A, de 740x418x344 mm, avec centrale de contrôle modulante MiSet (SRT 380), via câble, avec écran tactile, programmation de la production d'E.C.S. et du chauffage, réglage de la température de départ par courbe de chauffage et sonde de température extérieure et contrôle depuis un smartphone ou une tablette via une application pour IOS (iPhone et iPad) et Android, plaque de connexions de la chaudière et conduit pour évacuation des fumées. Accessoires: châssis pour le passage des tubes derrière la chaudière; neutraliseur de condensats. Totalement montée, connectée et testée.
Inclut: Implantation. Présentation des éléments. Montage de la chaudière et de ses accessoires. Connecté aux réseaux de conduction d'eau, de gaz, d'assainissement et électrique, et au conduit d'évacuation des produits de la combustion. Mise en marche.
Critère pour le métré: Nombre d'unités prévues, selon documentation graphique du Projet.
Critère pour le mémoire: On mesurera le nombre d'unités réellement exécutées selon les spécifications du Projet.

| Code | U | Désignation | Quantité | Prix | Montant |
|---|---|---|---|---|---|
| mt38cmd126a | U | Chaudière mural à gaz N, avec récupération de chaleur par condensation des produits de la combustion, pour chauffage avec système de combustion FlameFit, pour usage intérieur, chambre de combustion étanche, allumeur électronique, sans flamme témoinpreparada para funcionar con gas natural enriquecido con hidrógeno, Thema MiConnect AS 30-CS/1-C (N-ES) "SAUNIER DUVAL", puissance en chauffage (50/30°C) de 4,4 à 32,8 kW, puissance en chauffage (80/60°C) de 3,9 à 29,8 kW, rendement en chauffage (50/30°C) 107,2%, rendement en chauffage (80/60°C) 97%, efficacité énergétique classe A, de 740x418x344 mm, avec centrale de contrôle modulante MiSet (SRT 380), via câble, avec écran tactile, programmation de la production d'E.C.S. et du chauffage, réglage de la température de départ par courbe de chauffage et sonde de température extérieure et contrôle depuis un smartphone ou une tablette via une application pour IOS (iPhone et iPad) et Android, plaque de connexions de la chaudière et conduit pour évacuation des fumées. (matériau) | 1 | 2693321.89 | 2693321.890 |
| mt38cmd007a | U | Châssis pour le passage des tubes derrière la chaudière, "SAUNIER DUVAL". (matériau) | 1 | 88790.83 | 88790.830 |
| mt38cmd004a | U | Neutraliseur de condensats, "SAUNIER DUVAL", pour mettre en place entre la chaudière et le tuyau d'évacuation. (matériau) | 1 | 59193.89 | 59193.890 |
| mt38www010 | U | Produits complémentaires pour installation de chauffage. (matériau) | 1 | 1420.65 | 1420.650 |
| mo004 | h | Compagnon professionnel III/CP2 chauffagiste. (main-d'œuvre) | 3.444 | 1939.14 | 6678.398 |
| mo103 | h | Ouvrier professionnel II/OP chauffagiste. (main-d'œuvre) | 3.444 | 1207.61 | 4159.009 |
| % | % | Frais de chantier des unités d'ouvrage | 2 % | 2853564.667 | 57071.293 |
|  |  | Coûts directs |  |  | 2910635.960 |

## Ressources

**mt38cmd126a** U Chaudière mural à gaz N
Données techniques: Coût énergétique 1032.957 MJ; Émission de CO2 81.362 kg
Déchets:
- emballage: re150101 Emballages en papier et en carton. (composant de déchet); quantité 2.412 kg; Code CED 15 01 01; Masse de l'élément 1 kg; Volume 0.001333 m3
- emballage: re170201 Bois. (composant de déchet); quantité 0.635 kg; Code CED 17 02 01; Masse de l'élément 1 kg; Volume 0.000909 m3
