# Collecteur pour chauffage et rafraîchissement par plancher rayonnant

- Propriété du fichier: CYPE Ingenieros S.A.
- Format: FIEBDC-3/2016
- Logiciel: Générateur de prix de la construction. CYPE Ingenieros, S.A.
- Date: 27/06/2024
- Zone géographique: Côte d'Ivoire
- Devise: XOF
- Coûts indirects: 3 %
- Frais généraux: 13 %
- Bénéfice: 6 %
- TVA: 18 %

## T Équipements techniques

### TC ECS et chauffage

#### TCM Émetteurs à eau

**TCM060** U Collecteur pour chauffage et rafraîchissement par plancher rayonnant.
Collecteur plastique de 1" de diamètre, pour 4 circuits, "SAUNIER DUVAL", composé de collecteur d'aller avec débitmètres, collecteur de retour avec vannes d'isolement compatibles avec des actionneurs électrothermiques, purgeurs manuels d'air, vannes de remplissage et de vidange, thermomètres à cristaux liquides, vannes d'isolement à sphère de 1" et supports de fixation pour le collecteur d'aller et pour celui de retour, jeux de deux adaptateurs eurocône pour connexion de tubes de 16 mm de diamètre et 2 mm d'épaisseur à collecteur modulaire plastique, avec cintreuse en plastique, pour tube de 16 mm de diamètre extérieur, monté en armoire métallique pour collecteur plastique de 2 à 5 sorties. Totalement monté, connecté et testé.
Inclut: Implantation de l'emplacement du collecteur. Mise en place du coffret pour le collecteur. Mise en place du collecteur. Connexion des tuyauteries au collecteur. Connexion du collecteur au réseau de distribution intérieur ou à la chaudière.
Critère pour le métré: Nombre d'unités prévues, selon documentation graphique du Projet.
Critère pour le mémoire: On mesurera le nombre d'unités réellement exécutées selon les spécifications du Projet.

| Code | U | Désignation | Quantité | Prix | Montant |
|---|---|---|---|---|---|
| mt38srs030a | U | Collecteur plastique de 1" de diamètre, "SAUNIER DUVAL", pour 4 circuits, composé de collecteur d'aller avec débitmètres, collecteur de retour avec vannes d'isolement compatibles avec des actionneurs électrothermiques, purgeurs manuels d'air, vannes de remplissage et de vidange, thermomètres à cristaux liquides, vannes d'isolement à sphère de 1" et supports de fixation pour le collecteur d'aller et pour celui de retour. (matériau) | 1 | 244014.12 | 244014.120 |
| mt38srs032a | U | Jeu de deux adaptateurs eurocône pour connexion de tubes de 16 mm de diamètre et 2 mm d'épaisseur à collecteur modulaire plastique, "SAUNIER DUVAL". (matériau) | 4 | 6367.57 | 25470.280 |
| mt38srs033a | U | Cintreuse en plastique, pour tube de 16 mm de diamètre extérieur, "SAUNIER DUVAL". (matériau) | 8 | 1539.04 | 12312.320 |
| mt38srs031a | U | Armoire métallique pour collecteur plastique de 2 à 5 sorties, "SAUNIER DUVAL", de de 540 mm de largeur, hauteur ajustable de 750 à 890 mm, profondeur ajustable de 93 à 120 mm mm. (matériau) | 1 | 167476.42 | 167476.420 |
| mo004 | h | Compagnon professionnel III/CP2 chauffagiste. (main-d'œuvre) | 1.837 | 1939.14 | 3562.200 |
| mo103 | h | Ouvrier professionnel II/OP chauffagiste. (main-d'œuvre) | 1.837 | 1207.61 | 2218.380 |
| % | % | Frais de chantier des unités d'ouvrage | 2 % | 455053.720 | 9101.074 |
|  |  | Coûts directs |  |  | 464154.794 |

Déchets:
- pose: mt38srs030a; facteur de déchet 0.0165

## Ressources

**mt38srs030a** U Collecteur plastique de 1" de diamètre
Données techniques: Coût énergétique 39.743 MJ; Émission de CO2 2.008 kg; Code CED 17 02 03; Masse de l'élément 0.41 kg; Volume 0.000683 m3
Déchets:
- emballage: re150101 Emballages en papier et en carton. (composant de déchet); quantité 0.042 kg; Code CED 15 01 01; Masse de l'élément 1 kg; Volume 0.001333 m3

**mt38srs033a** U Cintreuse en plastique, pour tube de 16 mm de diamètre extérieur, "SAUNIER DUVAL"
Données techniques: Coût énergétique 0.016 MJ; Émission de CO2 0.026 kg
Déchets:
- emballage: re150101 Emballages en papier et en carton; quantité 0.03 kg

**mt38srs031a** U Armoire métallique pour collecteur plastique de 2 à 5 sorties
Données techniques: Coût énergétique 0.019 MJ; Émission de CO2 0.031 kg
Déchets:
- emballage: re150101 Emballages en papier et en carton; quantité 0.036 kg
