# Ventilo-convecteur plafonnier, système à deux tubes, avec distribution par conduits

- Propriété du fichier: CYPE Ingenieros S.A.
- Format: FIEBDC-3/2016
- Logiciel: Générateur de prix de la construction. CYPE Ingenieros, S.A.
- Date: 27/06/2024
- Zone géographique: Côte d'Ivoire
- Devise: XOF
- Coûts indirects: 3 %
- Frais généraux: 13 %
- Bénéfice: 6 %
- TVA: 18 %

## T Équipements techniques

### TV Climatisation et ventilation

#### TVO Unités terminales non autonomes de climatisation

**TVO020** U Ventilo-convecteur plafonnier, système à deux tubes, avec distribution par conduits.
Ventilo-convecteur horizontal, de plafond avec distribution par conduit rectangulaire, Genia Fan SD 4-020 ND "SAUNIER DUVAL", puissance frigorifique à une vitesse maximale 2,35 kW (température de bulbe humide de l'air intérieur 19°C; température d'entrée de l'eau 7°C, écart de température 5°C), puissance calorifique à une vitesse maximale 2,68 kW (température de bulbe sec de l'air intérieur 20°C; température d'entrée de l'eau 50°C), à 3 vitesses, débit d'eau en refroidissement 0,43 m³/h, débit d'air à une vitesse maximale 411 m³/h, dimensions 741x241x522 mm, poids 16,7 kg. Régulation: contrôle à distance digital Honeywell, par câble. Accessoires: vanne à 3 voies, SD 5-3VW D. Comprend les éléments pour la suspension au plafond. Totalement monté, connecté et mis en marche par l'entreprise installatrice pour le contrôle de son bon fonctionnement.
Inclut: Implantation de l'unité. Mise en place et fixation de l'unité. Connecté aux réseaux de conduction d'eau, électrique, de récupération des condensats, et aux conduits. Mise en marche.
Critère pour le métré: Nombre d'unités prévues, selon documentation graphique du Projet.
Critère pour le mémoire: On mesurera le nombre d'unités réellement exécutées selon les spécifications du Projet.

| Code | U | Désignation | Quantité | Prix | Montant |
|---|---|---|---|---|---|
| mt42fts015a | U | Ventilo-convecteur horizontal, de plafond avec distribution par conduit rectangulaire, Genia Fan SD 4-020 ND "SAUNIER DUVAL", puissance frigorifique à une vitesse maximale 2,35 kW (température de bulbe humide de l'air intérieur 19°C; température d'entrée de l'eau 7°C, écart de température 5°C), puissance calorifique à une vitesse maximale 2,68 kW (température de bulbe sec de l'air intérieur 20°C; température d'entrée de l'eau 50°C), à 3 vitesses, débit d'eau en refroidissement 0,43 m³/h, débit d'air à une vitesse maximale 411 m³/h, dimensions 741x241x522 mm, poids 16,7 kg. (matériau) | 1 | 380532.13 | 380532.130 |
| mt42fts500b | U | Vanne à 3 voies, SD 5-3VW D, "SAUNIER DUVAL", avec actionneur et tuyaux de raccordement. (matériau) | 1 | 194494.2 | 194494.200 |
| mt42fts505a | U | Contrôle à distance digital Honeywell, par câble, "SAUNIER DUVAL", pour installation en surface sur la paroi verticale, avec ajustement de la température, mode de fonctionnement (arrêt/froid/chaud) et vitesse du ventilateur (faible/moyenne/élevée). (matériau) | 1 | 118387.78 | 118387.780 |
| mt37sve010c | U | Vanne à sphère en laiton nickelé à visser de 3/4". (matériau) | 2 | 6176.54 | 12353.080 |
| mt35aia090aa | m | Tube rigide en PVC, branchable, courbable à chaud, de couleur noire, de 16 mm de diamètre nominal, pour climatisation fixe en surface. Résistance à la compression 1250 N, résistance à l'impact 2 joules, température de travail -5°C jusqu'à 60°C, avec degré de protection IP547 selon NF EN 60529, propriétés électriques: isolant, non propagateur de la flamme. Selon NF EN 61386-1 et NF EN 61386-22. Comprend les colliers, les éléments de fixation et les accessoires (courbes, manchons, tés, coudes et courbes flexibles). (matériau) | 5 | 1041.73 | 5208.650 |
| mt35cun020a | m | Câble unipolaire H07Z1-K (AS), sa tension assignée étant de 450/750 V, réaction au feu classe Cca-s1a,d1,a1 selon FR EN 50575, avec conducteur multifilaire de cuivre classe 5 (-K) de 1,5 mm² de section, avec isolation de composé thermoplastique à base de polyoléfine sans halogènes à faible émission de fumées et de gaz corrosifs (Z1). (matériau) | 10 | 346.71 | 3467.100 |
| mt42www090 | U | Kit de support pour la suspension du plafond, constitué de quatre tiges filetées en acier galvanisé, avec leurs chevilles, écrous et rondelles correspondants. (matériau) | 1 | 18603.79 | 18603.790 |
| mo005 | h | Compagnon professionnel III/CP2 installateur de climatisation. (main-d'œuvre) | 4.019 | 1939.14 | 7793.404 |
| mo104 | h | Ouvrier professionnel II/OP installateur de climatisation. (main-d'œuvre) | 4.019 | 1207.61 | 4853.385 |
| % | % | Frais de chantier des unités d'ouvrage | 2 % | 745693.519 | 14913.870 |
|  |  | Coûts directs |  |  | 760607.389 |

Déchets:
- pose: mt35aia090aa; facteur de déchet 0.0275
- pose: mt35cun020a; facteur de déchet 0.0165

## Ressources

**mt37sve010c** U Vanne à sphère en laiton nickelé à visser de 3/4"
Données techniques: Coût énergétique 720.409 MJ; Émission de CO2 48.441 kg
Déchets:
- emballage: re150101 Emballages en papier et en carton. (composant de déchet); quantité 0.072 kg; Code CED 15 01 01; Masse de l'élément 1 kg; Volume 0.001333 m3

**mt35aia090aa** m Tube rigide en PVC
Données techniques: Coût énergétique 11.626 MJ; Émission de CO2 0.577 kg; Code CED 17 02 03; Masse de l'élément 0.12 kg; Volume 0.0002 m3

**mt35cun020a** m Câble unipolaire H07Z1-K (AS)
Données techniques: Coût énergétique 2.663 MJ; Émission de CO2 0.201 kg; Code CED 17 04 11; Masse de l'élément 0.02 kg; Volume 0.000013 m3
Déchets:
- emballage: re150101 Emballages en papier et en carton; quantité 0.065 kg
