# Rencontre de toiture terrasse chaude, accessible avec un écoulement. Imperméabilisation avec des membranes de polyoléfines

- Propriété du fichier: CYPE INGENIEROS, S.A.
- Format: FIEBDC-3/2002
- Zone géographique: Côte d'Ivoire
- Devise: XOF
- Coûts indirects: 3.00 %
- Frais généraux: 13.00 %
- Bénéfice: 6.00 %
- TVA: 18.00 %

## E Enveloppe et finition extérieure

### ET Couvertures de toitures terrasses

#### ETI Points singuliers

**ETI080** U Rencontre de toiture terrasse chaude, accessible avec un écoulement. Imperméabilisation avec des membranes de polyoléfines.
Rencontre en toiture terrasse chaude, accessible, avec revêtement de sol fixe, type conventionnelle avec écoulement à sortie verticale, en réalisant un rabaissement dans le support autour de l'écoulement, dans lequel on recevra l'imperméabilisation constitué de: kit Schlüter-KERDI-DRAIN BH 50 B "SCHLÜTER-SYSTEMS", constitué de bouche d'écoulement à sortie horizontale avec connexion articulée de 50 mm de diamètre et entrée avec connexion rigide de 40 mm de diamètre, et membrane d'étanchéité souple en polyéthylène, avec les deux faces revêtues de géotextile non tissé, fixée au support sur toute sa surface avec du mortier-colle de prise normale C1 et kit Schlüter-KERDI-DRAIN R10 ED1 S "SCHLÜTER-SYSTEMS", constitué de grille carrée en acier inoxydable AISI 304, avec vis visibles, Diseño 1, de 100x100 mm, cadre en acier inoxydable AISI 304, et anneau pour la régulation de la hauteur.
Inclut: Réalisation d'un abaissement du support autour de l'écoulement. Nettoyage et préparation de la surface. Mise en place de l'écoulement. Mise en place de la pièce de renfort avec un mortier-colle. Mise en place de la grille.
Critère pour le métré: Nombre d'unités prévues, selon documentation graphique du Projet.
Critère pour le mémoire: On mesurera le nombre d'unités réellement exécutées selon les spécifications du Projet.

| Code | U | Désignation | Quantité | Prix | Montant |
|---|---|---|---|---|---|
| mt09mcr021g | kg | Mortier-colle de prise normale, C1, selon NF EN 12004, couleur grise. (matériau) | 1.000 | 246.12 | 246.12 |
| mt15res200bj | U | Kit Schlüter-KERDI-DRAIN BH 50 B "SCHLÜTER-SYSTEMS", constitué de bouche d'écoulement à sortie horizontale avec connexion articulée de 50 mm de diamètre et entrée avec connexion rigide de 40 mm de diamètre, et membrane d'étanchéité souple en polyéthylène, avec les deux faces revêtues de géotextile non tissé. (matériau) | 1.000 | 97889.78 | 97889.78 |
| mt15res205aal | U | Kit Schlüter-KERDI-DRAIN R10 ED1 S "SCHLÜTER-SYSTEMS", constitué de grille carrée en acier inoxydable AISI 304, avec vis visibles, Diseño 1, de 100x100 mm, cadre en acier inoxydable AISI 304, et anneau pour la régulation de la hauteur. (matériau) | 1.000 | 55092.60 | 55092.60 |
| mo029 | h | Compagnon professionnel III/CP2 poseur de membranes d'étanchéité. (main-d'œuvre) | 0.295 | 1887.12 | 556.70 |
| mo067 | h | Ouvrier professionnel II/OP poseur de membranes d'étanchéité. (main-d'œuvre) | 0.295 | 1209.92 | 356.93 |
| mo008 | h | Compagnon professionnel III/CP2 plombier. (main-d'œuvre) | 0.105 | 1939.14 | 203.61 |
| % | % | Frais de chantier des unités d'ouvrage | 2 % | 154345.74 | 3086.91 |
|  |  | Coûts directs |  |  | 157432.65 |
