# Drainage des sols avec des nappes drainantes

- Propriété du fichier: CYPE Ingenieros S.A.
- Format: FIEBDC-3/2016
- Logiciel: Générateur de prix de la construction. CYPE Ingenieros, S.A.
- Date: 01/07/2024
- Zone géographique: Côte d'Ivoire
- Devise: XOF
- Coûts indirects: 3 %
- Frais généraux: 13 %
- Bénéfice: 6 %
- TVA: 18 %

## E Enveloppe et finition extérieure

### EJ Étanchéité: drainages

#### EJS Sols

**EJS010** m² Drainage des sols avec des nappes drainantes.
Drainage des sols avec nappe drainante en polyéthylène, Schlüter-TROBA-MA "SCHLÜTER-SYSTEMS", de 7 mm d'épaisseur, placée directement sur l'imperméabilisation.
Inclut: Découpe et préparation des nappes drainantes. Mise en place des nappes drainantes.
Critère pour le métré: Surface mesurée selon documentation graphique du Projet.
Critère pour le mémoire: On mesurera la surface réellement exécutée selon les spécifications du Projet.

| Code | U | Désignation | Quantité | Prix | Montant |
|---|---|---|---|---|---|
| mt15res330n | m² | Nappe drainante en polyéthylène, Schlüter-TROBA-MA "SCHLÜTER-SYSTEMS", de 7 mm d'épaisseur, fournie en plaques de 1x1 m. (matériau) | 1.05 | 15635.64 | 16417.422 |
| mo029 | h | Compagnon professionnel III/CP2 poseur de membranes d'étanchéité. (main-d'œuvre) | 0.021 | 1887.12 | 39.630 |
| mo067 | h | Ouvrier professionnel II/OP poseur de membranes d'étanchéité. (main-d'œuvre) | 0.021 | 1209.92 | 25.408 |
| % | % | Frais de chantier des unités d'ouvrage | 2 % | 16482.460 | 329.649 |
|  |  | Coûts directs |  |  | 16812.109 |

Déchets:
- pose: mt15res330n Nappe drainante en polyéthylène, Schlüter-TROBA-MA "SCHLÜTER-SYSTEMS", de 7 mm d'épaisseur, fournie en plaques de 1x1 m; facteur de déchet 0.030024

## Ressources

**mt15res330n** m² Nappe drainante en polyéthylène, Schlüter-TROBA-MA "SCHLÜTER-SYSTEMS", de 7 mm d'épaisseur, fournie en plaques de 1x1 m
Données techniques: Coût énergétique 71.813 MJ; Émission de CO2 2.594 kg; Code CED 17 06 04; Masse de l'élément 0.5 kg; Volume 0.000833 m3
Déchets:
- emballage: re170203 Plastique. (composant de déchet); quantité 0.034 kg; Code CED 17 02 03; Masse de l'élément 1 kg; Volume 0.001667 m3
