# Niche préfabriquée en panneaux de polystyrène extrudé. Système Schlüter-KERDI-BOARD "SCHLÜTER-SYSTEMS"

- Propriété du fichier: CYPE Ingenieros S.A.
- Format: FIEBDC-3/2016
- Logiciel: Générateur de prix de la construction. CYPE Ingenieros, S.A.
- Date: 27/06/2024
- Zone géographique: Côte d'Ivoire
- Devise: XOF
- Coûts indirects: 3 %
- Frais généraux: 13 %
- Bénéfice: 6 %
- TVA: 18 %

## F Aménagements et finitions

### FD Doublages

#### FDI Habillages en panneaux de mousse de polystyrène extrudé

**FDI020** U Niche préfabriquée en panneaux de polystyrène extrudé. Système Schlüter-KERDI-BOARD "SCHLÜTER-SYSTEMS".
Niche préfabriquée de panneau imperméabilisant en polystyrène extrudé, de 12,5 mm d'épaisseur, revêtu sur ses deux faces avec une couche de renfort spécial sans ciment et un géotextile, Schlüter-KERDI-BOARD-N "SCHLÜTER-SYSTEMS", de 305x89x152 mm, système Schlüter-KERDI-BOARD "SCHLÜTER-SYSTEMS". Comprend les éléments de fixation mécanique, adhésif bicomposant Schlüter-KERDI-COLL-L, bande de renfort Schlüter-KERDI-KEBA 100/125 et mastic adhésif élastique monocomposant, Schlüter-KERDI-FIX "SCHLÜTER-SYSTEMS".
Critère d'évaluation économique: Le prix comprend la résolution des rencontres et des points singuliers.
Inclut: Implantation. Fixation de la niche.
Critère pour le métré: Nombre d'unités prévues, selon documentation graphique du Projet.
Critère pour le mémoire: On mesurera le nombre d'unités réellement mises en place selon les spécifications du Projet.

| Code | U | Désignation | Quantité | Prix | Montant |
|---|---|---|---|---|---|
| mt15res070a | U | Cartouche de mastic adhésif élastique monocomposant, Schlüter-KERDI-FIX "SCHLÜTER-SYSTEMS", à base de polymères hybrides neutres (MS), de 290 ml, couleur grise ou blanche et finition brillante. (matériau) | 0.06 | 20168.2 | 1210.092 |
| mt15res408a | U | Niche préfabriquée de panneau imperméabilisant en polystyrène extrudé, de 12,5 mm d'épaisseur, revêtu sur ses deux faces avec une couche de renfort spécial sans ciment et un géotextile, Schlüter-KERDI-BOARD-N "SCHLÜTER-SYSTEMS", de 305x89x152 mm. (matériau) | 1 | 56555.53 | 56555.530 |
| mt15res060d | kg | Adhésif bicomposant, Schlüter-KERDI-COLL-L "SCHLÜTER-SYSTEMS", à base d'une dispersion acrylique sans dissolvants et poudre de ciment, pour le scellement des joints. (matériau) | 0.3 | 10079.87 | 3023.961 |
| mt15res407 | U | Fixation mécanique composée d'une rondelle Schlüter-KERDI-BOARD-ZT et d'une vis Schlüter-KERDI-BOARD-ZS pour panneau Schlüter-KERDI-BOARD "SCHLÜTER-SYSTEMS". (matériau) | 6 | 228.4 | 1370.400 |
| mt15res020ob | m | Bande de scellement, Schlüter-KERDI-KEBA 100/125 "SCHLÜTER-SYSTEMS", de 125 mm de largeur et 0,1 mm d'épaisseur, pour membrane d'étanchéité souple en polyéthylène, avec les deux faces revêtues de géotextile non tissé, fournie en rouleaux de 30 m de longueur. (matériau) | 1.2 | 3399.42 | 4079.304 |
| mo053 | h | Compagnon professionnel III/CP2 plaquiste. (main-d'œuvre) | 0.204 | 1939.14 | 395.585 |
| mo100 | h | Ouvrier professionnel II/OP plaquiste. (main-d'œuvre) | 0.204 | 1209.92 | 246.824 |
| % | % | Frais de chantier des unités d'ouvrage | 2 % | 66881.696 | 1337.634 |
|  |  | Coûts directs |  |  | 68219.330 |

Déchets:
- pose: mt15res070a; facteur de déchet 0.03
- pose: mt15res020ob; facteur de déchet 0.0596667

## Ressources

**mt15res070a** U Cartouche de mastic adhésif élastique monocomposant
Données techniques: Coût énergétique 71.281 MJ; Émission de CO2 3.482 kg; Code CED 17 09 04; Masse de l'élément 0.36 kg; Volume 0.00024 m3
Déchets:
- emballage: re170203 Plastique. (composant de déchet); quantité 0.2 kg; Code CED 17 02 03; Masse de l'élément 1 kg; Volume 0.001667 m3

**mt15res020ob** m Bande de scellement
Données techniques: Coût énergétique 1.765 MJ; Émission de CO2 0.064 kg; Code CED 17 06 04; Masse de l'élément 0.012 kg; Volume 0.00002 m3
Déchets:
- emballage: re170203 Plastique; quantité 0.001 kg
