# Profil pour joint de rupture

- Propriété du fichier: CYPE Ingenieros S.A.
- Format: FIEBDC-3/2016
- Logiciel: Générateur de prix de la construction. CYPE Ingenieros, S.A.
- Date: 16/09/2024
- Zone géographique: Côte d'Ivoire
- Devise: XOF
- Coûts indirects: 3 %
- Frais généraux: 13 %
- Bénéfice: 6 %
- TVA: 18 %

## F Aménagements et finitions

### FS Revêtements de sols

#### FSC Céramique

**FSC050** m Profil pour joint de rupture.
Profilé pour joints structuraux, en aluminium, Schlüter-DILEX-ABT 80 "SCHLÜTER-SYSTEMS", de 8 mm de hauteur, avec perforations trapézoïdales pour sa fixation.
Inclut: Implantation des pièces selon leur longueur. Découpe des pièces. Fixation des pièces.
Critère pour le métré: Longueur mesurée selon documentation graphique du Projet.
Critère pour le mémoire: On mesurera la longueur réellement exécutée selon les spécifications du Projet.

| Code | U | Désignation | Quantité | Prix | Montant |
|---|---|---|---|---|---|
| mt18jrs370aa | m | Profilé pour joints structuraux, en aluminium, Schlüter-DILEX-ABT 80 "SCHLÜTER-SYSTEMS", de 8 mm de hauteur, avec perforations trapézoïdales pour sa fixation, fourni en barres de 2,5 m de longueur. (matériau) | 1.05 | 34789.09 | 36528.545 |
| mo023 | h | Compagnon professionnel III/CP2 carreleur en revêtements de sols. (main-d'œuvre) | 0.188 | 1887.12 | 354.779 |
| % | % | Frais de chantier des unités d'ouvrage | 2 % | 36883.324 | 737.666 |
|  |  | Coûts directs |  |  | 37620.990 |

Déchets:
- pose: mt18jrs370aa; facteur de déchet 0.024

## Ressources

**mt18jrs370aa** m Profilé pour joints structuraux
Données techniques: Coût énergétique 19.807 MJ; Émission de CO2 1.439 kg; Code CED 17 04 02; Masse de l'élément 0.17 kg; Volume 0.000113 m3
Déchets:
- emballage: re170203 Plastique. (composant de déchet); quantité 0.008 kg; Code CED 17 02 03; Masse de l'élément 1 kg; Volume 0.001667 m3
