# Système de chauffage par plancher rayonnant électrique, à sec

- Propriété du fichier: CYPE Ingenieros S.A.
- Format: FIEBDC-3/2016
- Logiciel: Générateur de prix de la construction. CYPE Ingenieros, S.A.
- Date: 27/06/2024
- Zone géographique: Côte d'Ivoire
- Devise: XOF
- Coûts indirects: 3 %
- Frais généraux: 13 %
- Bénéfice: 6 %
- TVA: 18 %

## T Équipements techniques

### TC ECS et chauffage

#### TCL Électricité

**TCL100** m² Système de chauffage par plancher rayonnant électrique, à sec.
Système Schlüter-DITRA-HEAT-PS "SCHLÜTER-SYSTEMS" de chauffage par plancher rayonnant électrique, composé de membrane de polypropylène, modèle Schlüter-DITRA-HEAT-DH PS 512M, fournie en rouleaux de 12,5x0,98 m et 5,5 mm d'épaisseur, collée au support, et câble chauffant électrique, modèle Schlüter-DITRA-HEAT-DH E CHC 4, d'une puissance de 80 W/m², à recouvrir avec une chape flottante et un revêtement de sol de pierre naturelle ou de carreaux céramiques (non compris dans ce prix).
Inclut: Nettoyage et préparation de la surface support. Mise en place et fixation de la natte de désolidarisation. Mise en place du câble chauffant sur la natte de désolidarisation. Connexion et contrôle de son bon fonctionnement.
Critère pour le métré: Surface utile, mesurée selon documentation graphique du Projet.
Critère pour le mémoire: On mesurera la surface réellement exécutée selon les spécifications du Projet.

| Code | U | Désignation | Quantité | Prix | Montant |
|---|---|---|---|---|---|
| mt38sch085x | m² | Membrane de polypropylène, modèle Schlüter-DITRA-HEAT-DH PS 512M, fournie en rouleaux de 12,5x0,98 m et 5,5 mm d'épaisseur "SCHLÜTER-SYSTEMS", structure à plots sur sa face supérieure et revêtue de géotextile non tissé autoadhésif sur sa face inférieure, pour support du câble chauffant électrique Schlüter-DITRA-HEAT-E-HK, avec fonctions de désolidarisation et d'équilibre de la pression de vapeur, fournie en rouleaux de 12,5x0,98 m et 5,5 mm d'épaisseur. (matériau) | 1 | 26704.9 | 26704.900 |
| mt38sch400eaw | U | Bobine de câble chauffant électrique, modèle Schlüter-DITRA-HEAT-DH E CHC 4 "SCHLÜTER-SYSTEMS", d'une puissance de 80 W/m², pour chauffage de 0,4 m² avec une puissance totale de 30 W, une longueur totale de 4 m et une longueur de câble froid de 4 m, pour installation sur natte de désolidarisation Schlüter-DITRA-HEAT, avec pièce de connexion à une extrémité. (matériau) | 2.5 | 103910.64 | 259776.600 |
| mo004 | h | Compagnon professionnel III/CP2 chauffagiste. (main-d'œuvre) | 0.226 | 1939.14 | 438.246 |
| mo103 | h | Ouvrier professionnel II/OP chauffagiste. (main-d'œuvre) | 0.226 | 1207.61 | 272.920 |
| % | % | Frais de chantier des unités d'ouvrage | 2 % | 287192.666 | 5743.853 |
|  |  | Coûts directs |  |  | 292936.519 |

Déchets:
- pose: mt38sch085x; facteur de déchet 0.035

## Ressources

**mt38sch085x** m² Membrane de polypropylène
Données techniques: Coût énergétique 138.228 MJ; Émission de CO2 4.389 kg; Code CED 17 06 04; Masse de l'élément 1.452 kg; Volume 0.00242 m3
Déchets:
- emballage: re170203 Plastique. (composant de déchet); quantité 0.034 kg; Code CED 17 02 03; Masse de l'élément 1 kg; Volume 0.001667 m3
