# Régulation d'un circuit de chauffage par plancher chauffant

- Propriété du fichier: CYPE Ingenieros S.A.
- Format: FIEBDC-3/2016
- Logiciel: Générateur de prix de la construction. CYPE Ingenieros, S.A.
- Date: 16/09/2024
- Zone géographique: Côte d'Ivoire
- Devise: XOF
- Coûts indirects: 3 %
- Frais généraux: 13 %
- Bénéfice: 6 %
- TVA: 18 %

## T Équipements techniques

### TC ECS et chauffage

#### TCM Émetteurs à eau

**TCM190** U Régulation d'un circuit de chauffage par plancher chauffant.
Vanne de limitation de la température de retour pour un circuit de chauffage, modèle Schlüter-BEKOTEC-THERM-BTRTB V2G/BW "SCHLÜTER-SYSTEMS", avec roue de thermostat pour régulation de la température entre 20°C et 40°C, purgeur d'air, connexions eurocône de 3/4", installée dans une boîte de 145x145x55 mm, encastrable dans la paroi, avec couvercle en verre couleur blanche de 155x155 mm, et 2 pinces à cintrer en plastique, avec kit de 2 raccords en cuivre nickelé avec sortie filetée eurocône femelle, 16 mm x 3/4", modèle Schlüter-BEKOTEC-THERM-BTZ2 KV 16, pour la connexion du circuit de plancher rayonnant à la vanne et kit de 2 raccords en cuivre nickelé avec sortie filetée eurocône mâle, 16 mm x 3/4", modèle Schlüter-BEKOTEC-THERM-BTZ2 AN 16 pour la connexion du tube au circuit de haute température. Totalement monté, connecté et testé.
Inclut: Implantation de l'unité. Mise en place et fixation de l'unité. Connexion de l'unité à la tuyauterie.
Critère pour le métré: Nombre d'unités prévues, selon documentation graphique du Projet.
Critère pour le mémoire: On mesurera le nombre d'unités réellement exécutées selon les spécifications du Projet.

| Code | U | Désignation | Quantité | Prix | Montant |
|---|---|---|---|---|---|
| mt38sch140g | U | Vanne de limitation de la température de retour pour un circuit de chauffage, modèle Schlüter-BEKOTEC-THERM-BTRTB V2G/BW "SCHLÜTER-SYSTEMS", avec roue de thermostat pour régulation de la température entre 20°C et 40°C, purgeur d'air, connexions eurocône de 3/4", installée dans une boîte de 145x145x55 mm, encastrable dans la paroi, avec couvercle en verre couleur blanche de 155x155 mm, et 2 pinces à cintrer en plastique. (matériau) | 1 | 481686.03 | 481686.030 |
| mt38sch065eh | U | Kit de 2 raccords en cuivre nickelé avec sortie filetée eurocône femelle, 16 mm x 3/4", modèle Schlüter-BEKOTEC-THERM-BTZ2 KV 16 "SCHLÜTER-SYSTEMS". (matériau) | 1 | 9141.23 | 9141.230 |
| mt38sch066p | U | Kit de 2 raccords en cuivre nickelé avec sortie filetée eurocône mâle, 16 mm x 3/4", modèle Schlüter-BEKOTEC-THERM-BTZ2 AN 16 "SCHLÜTER-SYSTEMS". (matériau) | 1 | 13758.35 | 13758.350 |
| mo004 | h | Compagnon professionnel III/CP2 chauffagiste. (main-d'œuvre) | 0.23 | 1939.14 | 446.002 |
| mo103 | h | Ouvrier professionnel II/OP chauffagiste. (main-d'œuvre) | 0.23 | 1207.61 | 277.750 |
| % | % | Frais de chantier des unités d'ouvrage | 2 % | 505309.362 | 10106.187 |
|  |  | Coûts directs |  |  | 515415.549 |
