# Système de chauffage et de rafraîchissement par plancher rayonnant à faible hauteur, avec couche de mortier

- Propriété du fichier: CYPE Ingenieros S.A.
- Format: FIEBDC-3/2016
- Logiciel: Générateur de prix de la construction. CYPE Ingenieros, S.A.
- Date: 27/06/2024
- Zone géographique: Côte d'Ivoire
- Devise: XOF
- Coûts indirects: 3 %
- Frais généraux: 13 %
- Bénéfice: 6 %
- TVA: 18 %

## T Équipements techniques

### TC ECS et chauffage

#### TCM Émetteurs à eau

**TCM140** m² Système de chauffage et de rafraîchissement par plancher rayonnant à faible hauteur, avec couche de mortier.
Système de chauffage par plancher rayonnant Schlüter-BEKOTEC-THERM, de faible hauteur et basse température de départ "SCHLÜTER-SYSTEMS", composé de: bande périphérique en mousse de polyéthylène réticulée à cellules fermées, de 8x100 mm, avec un film de polyéthylène en pied, avec adhésif pour fixation au parement vertical, modèle Schlüter-BEKOTEC-BRSK 810, dalle à plots, en polystyrène expansé (EPS), 75,5x106 cm, modèle Schlüter-BEKOTEC-EN 2520 P, tube en polyéthylène résistant à la température (PE-RT), avec barrière d'oxygène (EVOH), de 16 mm de diamètre extérieur et 2 mm d'épaisseur, modèle Schlüter-BEKOTEC-THERM-BTHR 16 RT 70, pinces en plastique, modèle Schlüter-BEKOTEC-THERM-BTZRH 75/100, pinces en plastique, modèle Schlüter-BEKOTEC-THERM-BTZRH 17/100, mortier autonivelant, "SCHLÜTER-SYSTEMS", CA - C20 - F4 selon NF EN 13813, natte imperméabilisante, de désolidarisation et hautement perméable à la vapeur d'eau en polyéthylène avec structure quadrillée, de 3 mm d'épaisseur, Schlüter-DITRA 30M, pose avec un mortier-colle. Totalement monté, connecté et testé.
Inclut: Préparation et nettoyage de la surface d'appui. Implantation de l'installation. Fixation du socle périmétrique. Mise en place des dalles. Implantation des tuyaux. Mise en place et fixation des tuyaux. Coulage et extension de la couche de mortier.
Critère pour le métré: Surface utile, mesurée selon documentation graphique du Projet.
Critère pour le mémoire: On mesurera la surface réellement exécutée selon les spécifications du Projet.

| Code | U | Désignation | Quantité | Prix | Montant |
|---|---|---|---|---|---|
| mt38sch030b | m | Bande périphérique en mousse de polyéthylène réticulée à cellules fermées, de 8x100 mm, avec un film de polyéthylène en pied, avec adhésif pour fixation au parement vertical, modèle Schlüter-BEKOTEC-BRSK 810 "SCHLÜTER-SYSTEMS". (matériau) | 0.6 | 1217.7 | 730.620 |
| mt17sch010d | m² | Dalle à plots, en polystyrène expansé (EPS), 75,5x106 cm, modèle Schlüter-BEKOTEC-EN 2520 P "SCHLÜTER-SYSTEMS", pour tube de 16 mm de diamètre, pas de pose multiple de 7,5 cm, liaison entre plaques par rainures et languettes, adaptée pour les chapes en mortier de ciment conventionnel. (matériau) | 1 | 16574.29 | 16574.290 |
| mt38sch070a | U | Pince en plastique, modèle Schlüter-BEKOTEC-THERM-BTZRH 75/100 "SCHLÜTER-SYSTEMS", indiquée pour la fixation du tube de 16 mm de diamètre extérieur sur la dalle à plots suivant un angle de 45°. (matériau) | 0.01 | 286.33 | 2.863 |
| mt38sch075a | U | Pince en plastique, modèle Schlüter-BEKOTEC-THERM-BTZRH 17/100 "SCHLÜTER-SYSTEMS", indiquée pour la fixation du tube de 16 mm de diamètre extérieur sur la dalle à plots dans des zones difficiles. (matériau) | 0.01 | 150.1 | 1.501 |
| mt37sch010aa | m | Tube en polyéthylène résistant à la température (PE-RT), avec barrière d'oxygène (EVOH), de 16 mm de diamètre extérieur et 2 mm d'épaisseur, modèle Schlüter-BEKOTEC-THERM-BTHR 16 RT 70 "SCHLÜTER-SYSTEMS", fourni en rouleaux de 70 m de longueur. (matériau) | 4.444 | 1750.45 | 7779.000 |
| mt09mal020a | m³ | Mortier autonivelant, CA - C20 - F4 selon NF EN 13813, à base de sulfate calcaire, pour épaisseurs de 2,5 à 7,0 cm, utilisé en nivellement des revêtement. (matériau) | 0.024 | 182800.21 | 4387.205 |
| mt08aaa010a | m³ | Eau. (matériau) | 0.004 | 1054.78 | 4.219 |
| mt15res300d | m² | Natte imperméabilisante, de désolidarisation et hautement perméable à la vapeur d'eau en polyéthylène avec structure quadrillée, de 3 mm d'épaisseur, Schlüter-DITRA 30M "SCHLÜTER-SYSTEMS", revêtue de géotextile non tissé sur une de ses faces, fournie en rouleaux de 30 m de longueur. (matériau) | 1 | 16244.49 | 16244.490 |
| mt09mcr010 | kg | Mortier-colle exclusivement pour intérieurs et apte pour chauffage par plancher rayonnant. (matériau) | 2 | 154.7 | 309.400 |
| mq06pym020 | h | Mélangeuse-pompeuse pour mortiers autonivelants. (matériel) | 0.058 | 5118.77 | 296.889 |
| mo004 | h | Compagnon professionnel III/CP2 chauffagiste. (main-d'œuvre) | 0.769 | 1939.14 | 1491.199 |
| mo103 | h | Ouvrier professionnel II/OP chauffagiste. (main-d'œuvre) | 0.769 | 1207.61 | 928.652 |
| mo031 | h | Compagnon professionnel III/CP2 chapiste. (main-d'œuvre) | 0.057 | 1887.12 | 107.566 |
| mo069 | h | Ouvrier professionnel II/OP chapiste. (main-d'œuvre) | 0.057 | 1209.92 | 68.965 |
| % | % | Frais de chantier des unités d'ouvrage | 2 % | 48926.859 | 978.537 |
|  |  | Coûts directs |  |  | 49905.396 |

Déchets:
- pose: mt38sch030b; facteur de déchet 0.0599286
- pose: mt17sch010d; facteur de déchet 0.024
- pose: mt09mal020a; facteur de déchet 0.0036
- pose: mt15res300d; facteur de déchet 0.03
- pose: mt09mcr010 Mortier-colle exclusivement pour intérieurs et apte pour chauffage par plancher rayonnant; facteur de déchet 0.07

## Ressources

**mt38sch030b** m Bande périphérique en mousse de polyéthylène réticulée à cellules fermées
Données techniques: Coût énergétique 7.776 MJ; Émission de CO2 0.277 kg; Code CED 17 06 04; Masse de l'élément 0.056 kg; Volume 0.000093 m3
Déchets:
- emballage: re170203 Plastique. (composant de déchet); quantité 0.001 kg; Code CED 17 02 03; Masse de l'élément 1 kg; Volume 0.001667 m3

**mt17sch010d** m² Dalle à plots, en polystyrène expansé (EPS)
Données techniques: Coût énergétique 66.746 MJ; Émission de CO2 2.330 kg; Code CED 17 06 04; Masse de l'élément 0.69 kg; Volume 0.00115 m3
Déchets:
- emballage: re170203 Plastique; quantité 0.034 kg

**mt09mal020a** m³ Mortier autonivelant
Données techniques: Coût énergétique 1365.000 MJ; Émission de CO2 105.000 kg; Code CED 17 01 01; Masse de l'élément 2100 kg; Volume 1.4 m3

**mt08aaa010a** m³ Eau
Données techniques: Coût énergétique 60.000 MJ; Émission de CO2 30.000 kg

**mt15res300d** m² Natte imperméabilisante
Données techniques: Coût énergétique 237.632 MJ; Émission de CO2 8.474 kg; Code CED 17 06 04; Masse de l'élément 1.71 kg; Volume 0.00285 m3
Déchets:
- emballage: re170203 Plastique; quantité 0.034 kg

**mt09mcr010** kg Mortier-colle exclusivement pour intérieurs et apte pour chauffage par plancher rayonnant
Données techniques: Coût énergétique 3.871 MJ; Émission de CO2 0.344 kg; Code CED 17 09 04; Masse de l'élément 1 kg; Volume 0.000667 m3
Déchets:
- emballage: re170203 Plastique; quantité 0.003 kg
