# Unité air-eau, pompe à chaleur aérothermique, pour production d'E.C.S

- Propriété du fichier: CYPE INGENIEROS, S.A.
- Format: FIEBDC-3/2002
- Zone géographique: Côte d'Ivoire
- Devise: XOF
- Coûts indirects: 3.00 %
- Frais généraux: 13.00 %
- Bénéfice: 6.00 %
- TVA: 18.00 %

## T Équipements techniques

### TV Climatisation et ventilation

#### TVP PAC et roof-top

**TVP140** U Unité air-eau, pompe à chaleur aérothermique, pour production d'E.C.S..
Pompe à chaleur aérothermique, air-eau, pour production d'E.C.S., modèle Legato Clima CHWSG200CNMRE "TOSHIBA", pour gaz réfrigérant R-134a, pour installation en intérieur, ballon d'E.C.S. en acier inoxydable AISI 444 de 200 litres, profil de consommation L, COP 2,57, classe d'efficacité énergétique A, dimensions 1527x585x587 mm, puissance sonore 56 dBA, alimentation monophasée à 230 V, température de sortie de l'eau avec pompe à chaleur 55°C, température de sortie de l'eau avec pompe à chaleur et résistance électrique d'appui 70°C, pression d'air 70 Pa, puissance maximale absorbée 2,1 kW, avec connexions avec le réseau des conduits de 200 mm de diamètre, résistance électrique d'appui de 1,5 kW, fonction antilégionelle, panneau de contrôle tactile et connexion avec système solaire photovoltaïque. Totalement montée, connectée et mise en marche par l'entreprise installatrice pour le contrôle de son bon fonctionnement.
Inclut: Implantation de l'unité. Mise en place et fixation de l'unité et de ses accessoires. Connecté aux réseaux de conduction d'eau, électrique et de récupération des condensats. Mise en marche.
Critère pour le métré: Nombre d'unités prévues, selon documentation graphique du Projet.
Critère pour le mémoire: On mesurera le nombre d'unités réellement exécutées selon les spécifications du Projet.

| Code | U | Désignation | Quantité | Prix | Montant |
|---|---|---|---|---|---|
| mt42tsb040d | U | Pompe à chaleur aérothermique, air-eau, pour production d'E.C.S., modèle Legato Clima CHWSG200CNMRE "TOSHIBA", pour gaz réfrigérant R-134a, pour installation en intérieur, ballon d'E.C.S. en acier inoxydable AISI 444 de 200 litres, profil de consommation L, COP 2,57, classe d'efficacité énergétique A, dimensions 1527x585x587 mm, puissance sonore 56 dBA, alimentation monophasée à 230 V, température de sortie de l'eau avec pompe à chaleur 55°C, température de sortie de l'eau avec pompe à chaleur et résistance électrique d'appui 70°C, pression d'air 70 Pa, puissance maximale absorbée 2,1 kW, avec connexions avec le réseau des conduits de 200 mm de diamètre, résistance électrique d'appui de 1,5 kW, fonction antilégionelle, panneau de contrôle tactile et connexion avec système solaire photovoltaïque. (matériau) | 1.000 | 2156348.76 | 2156348.76 |
| mt37sve010c | U | Vanne à sphère en laiton nickelé à visser de 3/4". (matériau) | 2.000 | 6176.54 | 12353.08 |
| mo005 | h | Compagnon professionnel III/CP2 installateur de climatisation. (main-d'œuvre) | 0.886 | 1939.14 | 1718.08 |
| mo104 | h | Ouvrier professionnel II/OP installateur de climatisation. (main-d'œuvre) | 0.886 | 1207.61 | 1069.94 |
| % | % | Frais de chantier des unités d'ouvrage | 2 % | 2171489.86 | 43429.80 |
|  |  | Coûts directs |  |  | 2214919.66 |
