# Contrôle centralisé

- Propriété du fichier: CYPE INGENIEROS, S.A.
- Format: FIEBDC-3/2002
- Zone géographique: Côte d'Ivoire
- Devise: XOF
- Coûts indirects: 3.00 %
- Frais généraux: 13.00 %
- Bénéfice: 6.00 %
- TVA: 18.00 %

## T Équipements techniques

### TV Climatisation et ventilation

#### TVB Système Toshiba à débit de réfrigérant variable

**TVB210** U Contrôle centralisé.
Contrôle central à distance avec écran tactile capacitif de 7", pour contrôle d'au maximum 256 unités intérieures d'air conditionné connectées à un réseau TU2C-Link, modèle BMS-CT2560U-E "TOSHIBA", de 205x136x90 mm, avec connexion à une interface avec entrées et sorties numériques pour alarmes de feu, contacts de feuillure de fenêtre et autres, restriction des niveaux de liberté à la commande individuelle depuis la centrale, contrôle de marche/arrêt, gestion centrale et locale, ajustement de la température, mode de fonctionnement (rafraîchissement, chauffage ou ventilation), programmation horaire individuelle hebdomadaire avec jours spéciaux, historique des alarmes et fonctions d'économie et monitorisation d'énergie.
Critère d'évaluation économique: Le prix ne comprend ni la canalisation ni le câblage électrique d'alimentation.
Inclut: Implantation. Mise en place et fixation. Mise en place et fixation des accessoires. Connexion.
Critère pour le métré: Nombre d'unités prévues, selon documentation graphique du Projet.
Critère pour le mémoire: On mesurera le nombre d'unités réellement exécutées selon les spécifications du Projet.

| Code | U | Désignation | Quantité | Prix | Montant |
|---|---|---|---|---|---|
| mt42tsb681a | U | Contrôle central à distance avec écran tactile capacitif de 7", pour contrôle d'au maximum 256 unités intérieures d'air conditionné connectées à un réseau TU2C-Link, modèle BMS-CT2560U-E "TOSHIBA", de 205x136x90 mm, avec connexion à une interface avec entrées et sorties numériques pour alarmes de feu, contacts de feuillure de fenêtre et autres, restriction des niveaux de liberté à la commande individuelle depuis la centrale, contrôle de marche/arrêt, gestion centrale et locale, ajustement de la température, mode de fonctionnement (rafraîchissement, chauffage ou ventilation), programmation horaire individuelle hebdomadaire avec jours spéciaux, historique des alarmes et fonctions d'économie et monitorisation d'énergie. (matériau) | 1.000 | 6036085.29 | 6036085.29 |
| mo005 | h | Compagnon professionnel III/CP2 installateur de climatisation. (main-d'œuvre) | 1.132 | 1939.14 | 2195.11 |
| mo104 | h | Ouvrier professionnel II/OP installateur de climatisation. (main-d'œuvre) | 1.132 | 1207.61 | 1367.01 |
| % | % | Frais de chantier des unités d'ouvrage | 2 % | 6039647.41 | 120792.95 |
|  |  | Coûts directs |  |  | 6160440.36 |
