# Unité intérieure pour production d'E.C.S. et chauffage, pour gaz R-32

- Propriété du fichier: CYPE Ingenieros S.A.
- Format: FIEBDC-3/2016
- Logiciel: Générateur de prix de la construction. CYPE Ingenieros, S.A.
- Date: 27/06/2024
- Zone géographique: Côte d'Ivoire
- Devise: XOF
- Coûts indirects: 3 %
- Frais généraux: 13 %
- Bénéfice: 6 %
- TVA: 18 %

## T Équipements techniques

### TV Climatisation et ventilation

#### TVB Système Toshiba à débit de réfrigérant variable

**TVB240** U Unité intérieure pour production d'E.C.S. et chauffage, pour gaz R-32.
Unité intérieure pour production d'E.C.S. et chauffage, système VRF, modèle MMW-UP0561LQ-E "TOSHIBA", pour connexion à unité extérieure d'air conditionné de la série SMMS-e ou avec récupération de chaleur, de la série SHRM-e, pour gaz R-410A/R-32, alimentation monophasée (230V/50Hz), puissance calorifique nominale 16 kW, régulation de la température de sortie d'eau de 25°C à 50°C, consommation électrique nominale 0,014 kW, pression sonore nominale 27 dBA, dimensions 650x500x250 mm, poids 20,3 kg, diamètre de connexion du tuyau de gaz 5/8", diamètre de connexion du tuyau de liquide 3/8", diamètre de connexion des tuyauteries d'eau R 1 1/4".
Critère d'évaluation économique: Le prix ne comprend ni la canalisation ni le câblage électrique d'alimentation.
Inclut: Implantation. Mise en place et fixation. Connexion aux lignes frigorifiques. Connexion au réseau de conduite d'eau. Connexion au réseau électrique. Mise en marche.
Critère pour le métré: Nombre d'unités prévues, selon documentation graphique du Projet.
Critère pour le mémoire: On mesurera le nombre d'unités réellement exécutées selon les spécifications du Projet.

| Code | U | Désignation | Quantité | Prix | Montant |
|---|---|---|---|---|---|
| mt42tsb030b | U | Unité intérieure pour production d'E.C.S. et chauffage, système VRF, modèle MMW-UP0561LQ-E "TOSHIBA", pour connexion à unité extérieure d'air conditionné de la série SMMS-e ou avec récupération de chaleur, de la série SHRM-e, pour gaz R-410A/R-32, alimentation monophasée (230V/50Hz), puissance calorifique nominale 16 kW, régulation de la température de sortie d'eau de 25°C à 50°C, consommation électrique nominale 0,014 kW, pression sonore nominale 27 dBA, dimensions 650x500x250 mm, poids 20,3 kg, diamètre de connexion du tuyau de gaz 5/8", diamètre de connexion du tuyau de liquide 3/8", diamètre de connexion des tuyauteries d'eau R 1 1/4". (matériau) | 1 | 3636195.96 | 3636195.960 |
| mo005 | h | Compagnon professionnel III/CP2 installateur de climatisation. (main-d'œuvre) | 1.132 | 1939.14 | 2195.106 |
| mo104 | h | Ouvrier professionnel II/OP installateur de climatisation. (main-d'œuvre) | 1.132 | 1207.61 | 1367.015 |
| % | % | Frais de chantier des unités d'ouvrage | 2 % | 3639758.081 | 72795.162 |
|  |  | Coûts directs |  |  | 3712553.243 |

## Ressources

**mt42tsb030b** U Unité intérieure pour production d'E.C.S. et chauffage
Données techniques: Coût énergétique 940.761 MJ; Émission de CO2 64.364 kg
Déchets:
- emballage: re150101 Emballages en papier et en carton. (composant de déchet); quantité 0.18 kg; Code CED 15 01 01; Masse de l'élément 1 kg; Volume 0.001333 m3
- emballage: re170203 Plastique. (composant de déchet); quantité 0.09 kg; Code CED 17 02 03; Masse de l'élément 1 kg; Volume 0.001667 m3
