# Collecteur pour chauffage par plancher rayonnant, pour l'industrie et le secteur tertiaire

- Propriété du fichier: CYPE Ingenieros S.A.
- Format: FIEBDC-3/2016
- Logiciel: Générateur de prix de la construction. CYPE Ingenieros, S.A.
- Date: 27/06/2024
- Zone géographique: Côte d'Ivoire
- Devise: XOF
- Coûts indirects: 3 %
- Frais généraux: 13 %
- Bénéfice: 6 %
- TVA: 18 %

## T Équipements techniques

### TC ECS et chauffage

#### TCM Émetteurs à eau

**TCM070** U Collecteur pour chauffage par plancher rayonnant, pour l'industrie et le secteur tertiaire.
Collecteur modulaire, en polyamide, de 1 1/2" de diamètre, modèle Magna "UPONOR", pour 4 circuits, ensemble d'accessoires pour la formation de collecteur modulaire, modèle Magna K1, raccords femelle de 20 mm x 3/4" eurocône, modèle Vario, cintreuse en plastique, modèle Multi, ensemble de deux vannes à sphère pour fermeture du circuit du collecteur de 1 1/2" de diamètre, modèle Magna. Totalement monté, connecté et testé.
Inclut: Implantation de l'emplacement du collecteur. Mise en place du collecteur. Connexion des tuyauteries au collecteur. Connexion du collecteur au réseau de distribution intérieur ou à la chaudière.
Critère pour le métré: Nombre d'unités prévues, selon documentation graphique du Projet.
Critère pour le mémoire: On mesurera le nombre d'unités réellement exécutées selon les spécifications du Projet.

| Code | U | Désignation | Quantité | Prix | Montant |
|---|---|---|---|---|---|
| mt37alu121d | U | Ensemble d'accessoires pour la formation de collecteur modulaire, modèle Magna K1 de 1 1/2" de diamètre, "UPONOR", constitué de deux supports longs de paroi, deux supports courts de paroi, deux vannes de remplissage en laiton, deux thermomètres, un manomètre, deux bouchons terminaux et matériel de montage, "UPONOR". (matériau) | 1 | 215457.29 | 215457.290 |
| mt37alu125da | U | Collecteur modulaire, en polyamide, de 1 1/2" de diamètre, modèle Magna "UPONOR", pour 4 circuits. (matériau) | 1 | 434415.49 | 434415.490 |
| mt37alu005t | U | Raccord femelle de 20 mm x 3/4" eurocône, modèle Vario "UPONOR". (matériau) | 8 | 9149.68 | 73197.440 |
| mt37alu085d | U | Ensemble de deux vannes à sphère pour fermeture du circuit du collecteur de 1 1/2" de diamètre, modèle Magna "UPONOR". (matériau) | 1 | 193344.15 | 193344.150 |
| mt37alu016g | U | Cintreuse en plastique, modèle Multi "UPONOR". (matériau) | 8 | 2367.76 | 18942.080 |
| mo004 | h | Compagnon professionnel III/CP2 chauffagiste. (main-d'œuvre) | 1.837 | 1939.14 | 3562.200 |
| mo103 | h | Ouvrier professionnel II/OP chauffagiste. (main-d'œuvre) | 1.837 | 1207.61 | 2218.380 |
| % | % | Frais de chantier des unités d'ouvrage | 2 % | 941137.030 | 18822.741 |
|  |  | Coûts directs |  |  | 959959.771 |

Déchets:
- pose: mt37alu125da Collecteur modulaire, en polyamide, de 1 1/2" de diamètre, modèle Magna "UPONOR", pour 4 circuits; facteur de déchet 0.0165

## Ressources

**mt37alu121d** U Ensemble d'accessoires pour la formation de collecteur modulaire
Données techniques: Coût énergétique 0.046 MJ; Émission de CO2 0.073 kg
Déchets:
- emballage: re150101 Emballages en papier et en carton. (composant de déchet); quantité 0.086 kg; Code CED 15 01 01; Masse de l'élément 1 kg; Volume 0.001333 m3

**mt37alu125da** U Collecteur modulaire, en polyamide, de 1 1/2" de diamètre, modèle Magna "UPONOR", pour 4 circuits
Données techniques: Coût énergétique 39.743 MJ; Émission de CO2 2.008 kg; Code CED 17 02 03; Masse de l'élément 0.41 kg; Volume 0.000683 m3
Déchets:
- emballage: re150101 Emballages en papier et en carton; quantité 0.042 kg

**mt37alu005t** U Raccord femelle de 20 mm x 3/4" eurocône, modèle Vario "UPONOR"
Données techniques: Coût énergétique 41.153 MJ; Émission de CO2 2.822 kg
Déchets:
- emballage: re150101 Emballages en papier et en carton; quantité 0.072 kg

**mt37alu085d** U Ensemble de deux vannes à sphère pour fermeture du circuit du collecteur de 1 1/2" de diamètre, modèle Magna "UPONOR"
Données techniques: Coût énergétique 254.811 MJ; Émission de CO2 17.183 kg
Déchets:
- emballage: re150101 Emballages en papier et en carton; quantité 0.086 kg
