# Ballon d'eau pour chauffage et climatisation

- Propriété du fichier: CYPE INGENIEROS, S.A.
- Format: FIEBDC-3/2002
- Zone géographique: Côte d'Ivoire
- Devise: XOF
- Coûts indirects: 3.00 %
- Frais généraux: 13.00 %
- Bénéfice: 6.00 %
- TVA: 18.00 %

## T Équipements techniques

### TC ECS et chauffage

#### TCE Systèmes de conduction d'eau

**TCE220** U Ballon d'eau pour chauffage et climatisation.
Ballon tampon, 800 l, modèle allSTOR exclusive VPS 800/3-5 "VAILLANT", de sol, hauteur 1832 mm, diamètre 1070 mm, avec isolation thermique en laine synthétique de 140 mm d'épaisseur minimale et 200 mm d'épaisseur maximale, 10 prises pour les circuits de chauffage et les modules hydrauliques (solaire et d'E.C.S) et 8 entrées pour sondes de température. Comprend les vannes d'isolement, les éléments de montage et les accessoires nécessaires à son bon fonctionnement.
Inclut: Implantation. Mise en place. Connexion. Contrôle de son bon fonctionnement.
Critère pour le métré: Nombre d'unités prévues, selon documentation graphique du Projet.
Critère pour le mémoire: On mesurera le nombre d'unités réellement exécutées selon les spécifications du Projet.

| Code | U | Désignation | Quantité | Prix | Montant |
|---|---|---|---|---|---|
| mt38vai113c | U | Ballon tampon, 800 l, modèle allSTOR exclusive VPS 800/3-5 "VAILLANT", de sol, hauteur 1832 mm, diamètre 1070 mm, avec isolation thermique en laine synthétique de 140 mm d'épaisseur minimale et 200 mm d'épaisseur maximale, 10 prises pour les circuits de chauffage et les modules hydrauliques (solaire et d'E.C.S) et 8 entrées pour sondes de température. (matériau) | 1.000 | 1936485.75 | 1936485.75 |
| mt37sve010e | U | Vanne à sphère en laiton nickelé à visser de 1 1/4". (matériau) | 2.000 | 14190.47 | 28380.94 |
| mt38www010 | U | Produits complémentaires pour installation de chauffage. (matériau) | 1.000 | 1420.65 | 1420.65 |
| mo004 | h | Compagnon professionnel III/CP2 chauffagiste. (main-d'œuvre) | 1.371 | 1939.14 | 2658.56 |
| mo103 | h | Ouvrier professionnel II/OP chauffagiste. (main-d'œuvre) | 1.371 | 1207.61 | 1655.63 |
| % | % | Frais de chantier des unités d'ouvrage | 2 % | 1970601.53 | 39412.03 |
|  |  | Coûts directs |  |  | 2010013.56 |
