# Ballon d'eau pour chauffage et climatisation

- Propriété du fichier: CYPE INGENIEROS, S.A.
- Format: FIEBDC-3/2002
- Zone géographique: Côte d'Ivoire
- Devise: XOF
- Coûts indirects: 3.00 %
- Frais généraux: 13.00 %
- Bénéfice: 6.00 %
- TVA: 18.00 %

## T Équipements techniques

### TC ECS et chauffage

#### TCE Systèmes de conduction d'eau

**TCE220** U Ballon d'eau pour chauffage et climatisation.
Ballon tampon, en acier noir, 965 l, hauteur 1840 mm, diamètre 950 mm, isolation de 50 mm d'épaisseur avec polyuréthane à haute densité, avec thermomètres. Comprend les vannes d'isolement, les éléments de montage et les accessoires nécessaires à son bon fonctionnement.
Inclut: Implantation. Mise en place. Connexion. Contrôle de son bon fonctionnement.
Critère pour le métré: Nombre d'unités prévues, selon documentation graphique du Projet.
Critère pour le mémoire: On mesurera le nombre d'unités réellement exécutées selon les spécifications du Projet.

| Code | U | Désignation | Quantité | Prix | Montant |
|---|---|---|---|---|---|
| mt38aci010D | U | Ballon tampon, en acier noir, 965 l, hauteur 1840 mm, diamètre 950 mm, isolation de 50 mm d'épaisseur avec polyuréthane à haute densité, avec thermomètres. (matériau) | 1.000 | 1733535.28 | 1733535.28 |
| mt37sve010i | U | Vanne à sphère en laiton nickelé à visser de 3". (matériau) | 4.000 | 96692.03 | 386768.12 |
| mt38www010 | U | Produits complémentaires pour installation de chauffage. (matériau) | 1.000 | 1420.65 | 1420.65 |
| mo004 | h | Compagnon professionnel III/CP2 chauffagiste. (main-d'œuvre) | 1.545 | 1939.14 | 2995.97 |
| mo103 | h | Ouvrier professionnel II/OP chauffagiste. (main-d'œuvre) | 1.545 | 1207.61 | 1865.76 |
| % | % | Frais de chantier des unités d'ouvrage | 2 % | 2126585.78 | 42531.72 |
|  |  | Coûts directs |  |  | 2169117.50 |
