# Équipement d'air conditionné avec unité intérieure avec distribution par conduit rectangulaire, système air-air split 1x1

- Propriété du fichier: CYPE INGENIEROS, S.A.
- Format: FIEBDC-3/2002
- Zone géographique: Côte d'Ivoire
- Devise: XOF
- Coûts indirects: 3.00 %
- Frais généraux: 13.00 %
- Bénéfice: 6.00 %
- TVA: 18.00 %

## T Équipements techniques

### TV Climatisation et ventilation

#### TVT Unités terminales autonomes de climatisation

**TVT180** U Équipement d'air conditionné avec unité intérieure avec distribution par conduit rectangulaire, système air-air split 1x1.
Équipement d'air conditionné, système air-air split 1x1, pour gaz R-32, pompe à chaleur, alimentation monophasée (230V/50Hz), modèle climaVAIR plus VAI1-070 DN "VAILLANT", puissance frigorifique nominale 7 kW, puissance frigorifique minimale/maximale: 2,4/8 kW, consommation électrique en refroidissement 2,1 kW, SEER 6,8 (classe A++), puissance calorifique nominale 8 kW, puissance calorifique minimale/maximale: 2,2/9 kW, consommation électrique en chauffage 2,25 kW, SCOP 4 (classe A+), constitué d'une unité intérieure de plafond avec distribution par conduit rectangulaire de faible hauteur d'encastrement VAI1-070 DNI, pression sonore minimale/maximale: 36/40 dBA, dimensions 220x1300x450 mm, poids 31 kg, contrôle à distance, et une unité extérieure VAI1-070 KDNO, avec compresseur type Inverter DC, pression disponible réglable, pression sonore 52 dBA, dimensions 698x892x340 mm, poids 53 kg, diamètre de connexion du tuyau de gaz 5/8", diamètre de connexion du tuyau de liquide 3/8", avec amortisseurs de ressorts, supports et fixations des unités intérieures et des unités extérieures, pompe pour élévation de condensats, connexion frigorifique entre les unités, connexion électrique entre les unités, fixation et protection mécanique des lignes étendues et cachées sous goulotte à couvercle aux zones apparentes. Accessoires: contact, modèle VAI1KD-S4. Comprend les éléments antivibratoires de sol pour l'appui de l'unité extérieure et éléments pour la suspension au plafond de l'unité intérieure.
Critère d'évaluation économique: Le prix ne comprend ni la canalisation ni le câblage électrique d'alimentation.
Inclut: Implantation des unités. Mise en place et fixation de l'unité intérieure. Mise en place et fixation de l'unité extérieure. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42vai260bh | U | Équipement d'air conditionné, système air-air split 1x1, pour gaz R-32, pompe à chaleur, alimentation monophasée (230V/50Hz), modèle climaVAIR plus VAI1-070 DN "VAILLANT", puissance frigorifique nominale 7 kW, puissance frigorifique minimale/maximale: 2,4/8 kW, consommation électrique en refroidissement 2,1 kW, SEER 6,8 (classe A++), puissance calorifique nominale 8 kW, puissance calorifique minimale/maximale: 2,2/9 kW, consommation électrique en chauffage 2,25 kW, SCOP 4 (classe A+), constitué d'une unité intérieure de plafond avec distribution par conduit rectangulaire de faible hauteur d'encastrement VAI1-070 DNI, pression sonore minimale/maximale: 36/40 dBA, dimensions 220x1300x450 mm, poids 31 kg, contrôle à distance, et une unité extérieure VAI1-070 KDNO, avec compresseur type Inverter DC, pression disponible réglable, pression sonore 52 dBA, dimensions 698x892x340 mm, poids 53 kg, diamètre de connexion du tuyau de gaz 5/8", diamètre de connexion du tuyau de liquide 3/8", avec amortisseurs de ressorts, supports et fixations des unités intérieures et des unités extérieures, pompe pour élévation de condensats, connexion frigorifique entre les unités, connexion électrique entre les unités, fixation et protection mécanique des lignes étendues et cachées sous goulotte à couvercle aux zones apparentes. (matériau) | 1.000 | 2257824.00 | 2257824.00 |
| mt42vai008a | U | Contact, modèle VAI1KD-S4 "VAILLANT", pour mise en marche et arrêt à distance de l'unité intérieure d'air conditionné, dans une boîte de 73x73x35 mm à encastrer. (matériau) | 1.000 | 29596.94 | 29596.94 |
| mt42sau900 | m | Câble bus blindé à 2 fils, de 0,5 mm² de section par fil (matériau) | 3.000 | 676.50 | 2029.50 |
| mt35aia090aa | m | Tube rigide en PVC, branchable, courbable à chaud, de couleur noire, de 16 mm de diamètre nominal, pour climatisation fixe en surface. Résistance à la compression 1250 N, résistance à l'impact 2 joules, température de travail -5°C jusqu'à 60°C, avec degré de protection IP547 selon NF EN 60529, propriétés électriques: isolant, non propagateur de la flamme. Selon NF EN 61386-1 et NF EN 61386-22. Comprend les colliers, les éléments de fixation et les accessoires (courbes, manchons, tés, coudes et courbes flexibles). (matériau) | 3.000 | 1041.73 | 3125.19 |
| mt42www090 | U | Kit de support pour la suspension du plafond, constitué de quatre tiges filetées en acier galvanisé, avec leurs chevilles, écrous et rondelles correspondants. (matériau) | 1.000 | 18603.79 | 18603.79 |
| mt42www080 | U | Kit d'amortisseurs antivibration de sol, composé de quatre amortisseurs en caoutchouc, avec leurs vis, écrous et rondelles correspondants. (matériau) | 1.000 | 6765.02 | 6765.02 |
| mo005 | h | Compagnon professionnel III/CP2 installateur de climatisation. (main-d'œuvre) | 2.109 | 1939.14 | 4089.65 |
| mo104 | h | Ouvrier professionnel II/OP installateur de climatisation. (main-d'œuvre) | 2.109 | 1207.61 | 2546.85 |
| % | % | Frais de chantier des unités d'ouvrage | 2 % | 2324580.94 | 46491.62 |
|  |  | Coûts directs |  |  | 2371072.56 |
