# Chauffe-eau à gaz, conventionnel

- Propriété du fichier: CYPE Ingenieros S.A.
- Format: FIEBDC-3/2016
- Logiciel: Générateur de prix de la construction. CYPE Ingenieros, S.A.
- Date: 27/06/2024
- Zone géographique: Côte d'Ivoire
- Devise: XOF
- Coûts indirects: 3 %
- Frais généraux: 13 %
- Bénéfice: 6 %
- TVA: 18 %

## T Équipements techniques

### TC ECS et chauffage

#### TCC Chauffe-eau

**TCC020** U Chauffe-eau à gaz, conventionnel.
Chauffe-eau instantané à gaz butane et propane, modèle turboMAG pro 145/1 3R BP "VAILLANT", de 627x348x240 mm, avec chambre de combustion étanche, faible émission de NOx, contrôle thermostatique de la température, allumeur électronique à réseau électrique, sans flamme témoin, et contrôle de flamme par ionisation, 14 l/min, puissance utile 23,4 kW, efficacité énergétique classe A, profil de consommation L, thermostat de sécurité, écran tactile, échangeur de chaleur et chambre de combustion protégés avec Supral contre la corrosion, avec kit d'évacuation horizontale des fumées. Comprend le support et les ancrages de fixation verticale, les vannes à sphère, les flexibles de raccordement. Totalement monté, connecté et testé.
Inclut: Implantation de l'appareil. Fixation au parement via des éléments d'ancrage. Mise en place de l'appareil et des accessoires. Connexion au réseau de conduction d'eau. Connexion au réseau électrique et à la terre. Mise en place du conduit d'évacuation des produits de la combustion et des accessoires de ventilation. Mise en marche.
Critère pour le métré: Nombre d'unités prévues, selon documentation graphique du Projet.
Critère pour le mémoire: On mesurera le nombre d'unités réellement exécutées selon les spécifications du Projet.

| Code | U | Désignation | Quantité | Prix | Montant |
|---|---|---|---|---|---|
| mt38vai252t | U | Chauffe-eau instantané à gaz butane et propane, modèle turboMAG pro 145/1 3R BP "VAILLANT", de 627x348x240 mm, avec chambre de combustion étanche, faible émission de NOx, contrôle thermostatique de la température, allumeur électronique à réseau électrique, sans flamme témoin, et contrôle de flamme par ionisation, 14 l/min, puissance utile 23,4 kW, efficacité énergétique classe A, profil de consommation L, thermostat de sécurité, écran tactile, échangeur de chaleur et chambre de combustion protégés avec Supral contre la corrosion, avec kit d'évacuation horizontale des fumées. (matériau) | 1 | 727239.19 | 727239.190 |
| mt38www011 | U | Produits complémentaires pour installations d'E.C.S. (matériau) | 1 | 1226.16 | 1226.160 |
| mo004 | h | Compagnon professionnel III/CP2 chauffagiste. (main-d'œuvre) | 2.32 | 1939.14 | 4498.805 |
| mo103 | h | Ouvrier professionnel II/OP chauffagiste. (main-d'œuvre) | 2.32 | 1207.61 | 2801.655 |
| % | % | Frais de chantier des unités d'ouvrage | 2 % | 735765.810 | 14715.316 |
|  |  | Coûts directs |  |  | 750481.126 |
