# Vase d'expansion pour circuit de chauffage

- Propriété du fichier: CYPE INGENIEROS, S.A.
- Format: FIEBDC-3/2002
- Zone géographique: Côte d'Ivoire
- Devise: XOF
- Coûts indirects: 3.00 %
- Frais généraux: 13.00 %
- Bénéfice: 6.00 %
- TVA: 18.00 %

## T Équipements techniques

### TC ECS et chauffage

#### TCE Systèmes de conduction d'eau

**TCE130** U Vase d'expansion pour circuit de chauffage.
Vase d'expansion, capacité 80 l, de sol, pression maximale de travail 10 bar, "VAILLANT", spécial pour applications d'énergie solaire thermique. Comprend le manomètre et les éléments de montage et de connexion nécessaires à son bon fonctionnement.
Inclut: Implantation. Mise en place. Connexion au réseau de distribution. Contrôle de son bon fonctionnement.
Critère pour le métré: Nombre d'unités prévues, selon documentation graphique du Projet.
Critère pour le mémoire: On mesurera le nombre d'unités réellement exécutées selon les spécifications du Projet.

| Code | U | Désignation | Quantité | Prix | Montant |
|---|---|---|---|---|---|
| mt38vai564e | U | Vase d'expansion, capacité 80 l, de sol, pression maximale de travail 10 bar, "VAILLANT", spécial pour applications d'énergie solaire thermique. (matériau) | 1.000 | 350935.19 | 350935.19 |
| mt42www040 | U | Manomètre avec bain de glycérine et diamètre de sphère de 100 mm, avec prise verticale, pour montage fileté de 1/2", échelle de pression de 0 à 5 bar. (matériau) | 1.000 | 36607.19 | 36607.19 |
| mo004 | h | Compagnon professionnel III/CP2 chauffagiste. (main-d'œuvre) | 1.140 | 1939.14 | 2210.62 |
| mo103 | h | Ouvrier professionnel II/OP chauffagiste. (main-d'œuvre) | 1.140 | 1207.61 | 1376.68 |
| % | % | Frais de chantier des unités d'ouvrage | 2 % | 391129.68 | 7822.59 |
|  |  | Coûts directs |  |  | 398952.27 |
