# Groupe hydraulique avec échangeur pour production d'E.C.S

- Propriété du fichier: CYPE INGENIEROS, S.A.
- Format: FIEBDC-3/2002
- Zone géographique: Côte d'Ivoire
- Devise: XOF
- Coûts indirects: 3.00 %
- Frais généraux: 13.00 %
- Bénéfice: 6.00 %
- TVA: 18.00 %

## T Équipements techniques

### TC ECS et chauffage

#### TCE Systèmes de conduction d'eau

**TCE380** U Groupe hydraulique avec échangeur pour production d'E.C.S.
Groupe hydraulique pour production d'E.C.S., débit 90 l/min, modèle aguaFLOW plus VPM 90/3 W "VAILLANT", de sol, constitué d'échangeur à plaques en acier inoxydable, pompe de circulation électronique pour le circuit de chauffage, sonde de température, vanne à trois voies et centrale de régulation avec écran de visualisation de la production d'E.C.S. Comprend les vannes d'isolement, les éléments de montage et les accessoires nécessaires à son bon fonctionnement.
Inclut: Implantation. Mise en place et fixation. Connexion. Mise en marche.
Critère pour le métré: Nombre d'unités prévues, selon documentation graphique du Projet.
Critère pour le mémoire: On mesurera le nombre d'unités réellement exécutées selon les spécifications du Projet.

| Code | U | Désignation | Quantité | Prix | Montant |
|---|---|---|---|---|---|
| mt38vai537r | U | Groupe hydraulique pour production d'E.C.S., débit 90 l/min, modèle aguaFLOW plus VPM 90/3 W "VAILLANT", de sol, constitué d'échangeur à plaques en acier inoxydable, pompe de circulation électronique pour le circuit de chauffage, sonde de température, vanne à trois voies et centrale de régulation avec écran de visualisation de la production d'E.C.S. (matériau) | 1.000 | 7162460.41 | 7162460.41 |
| mt38www011 | U | Produits complémentaires pour installations d'E.C.S. (matériau) | 1.000 | 1226.16 | 1226.16 |
| mo004 | h | Compagnon professionnel III/CP2 chauffagiste. (main-d'œuvre) | 0.798 | 1939.14 | 1547.43 |
| mo103 | h | Ouvrier professionnel II/OP chauffagiste. (main-d'œuvre) | 0.798 | 1207.61 | 963.67 |
| % | % | Frais de chantier des unités d'ouvrage | 2 % | 7166197.67 | 143323.95 |
|  |  | Coûts directs |  |  | 7309521.62 |
