# Groupe hydraulique avec échangeur pour production d'E.C.S

- Propriété du fichier: CYPE INGENIEROS, S.A.
- Format: FIEBDC-3/2002
- Zone géographique: Côte d'Ivoire
- Devise: XOF
- Coûts indirects: 3.00 %
- Frais généraux: 13.00 %
- Bénéfice: 6.00 %
- TVA: 18.00 %

## T Équipements techniques

### TC ECS et chauffage

#### TCE Systèmes de conduction d'eau

**TCE380** U Groupe hydraulique avec échangeur pour production d'E.C.S.
Groupe hydraulique pour production d'E.C.S., débit 30 l/min, modèle aguaFLOW exclusive VPM 30/35 /2 W "VAILLANT", avec possibilité d'installation sur la paroi verticale ou à l'avant du ballon allSTOR exclusive, et constitué d'échangeur à plaques en acier inoxydable, pompe de circulation, sonde de température, vanne à trois voies, purgeur d'air, vanne de sécurité, centrale de régulation avec écran de visualisation de la production d'E.C.S., fonction antilégionelle et isolation thermique en EPP, kit pour installation sur paroi verticale de groupe hydraulique pour production d'E.C.S. aguaFLOW exclusive, pompe pour recirculation d'E.C.S. Comprend les vannes d'isolement, les éléments de montage et les accessoires nécessaires à son bon fonctionnement.
Inclut: Implantation. Mise en place et fixation. Connexion. Mise en marche.
Critère pour le métré: Nombre d'unités prévues, selon documentation graphique du Projet.
Critère pour le mémoire: On mesurera le nombre d'unités réellement exécutées selon les spécifications du Projet.

| Code | U | Désignation | Quantité | Prix | Montant |
|---|---|---|---|---|---|
| mt38vai533e | U | Groupe hydraulique pour production d'E.C.S., débit 30 l/min, modèle aguaFLOW exclusive VPM 30/35 /2 W "VAILLANT", avec possibilité d'installation sur la paroi verticale ou à l'avant du ballon allSTOR exclusive, et constitué d'échangeur à plaques en acier inoxydable, pompe de circulation, sonde de température, vanne à trois voies, purgeur d'air, vanne de sécurité, centrale de régulation avec écran de visualisation de la production d'E.C.S., fonction antilégionelle et isolation thermique en EPP. (matériau) | 1.000 | 1919573.21 | 1919573.21 |
| mt38vai534a | U | Kit pour installation sur paroi verticale de groupe hydraulique pour production d'E.C.S. aguaFLOW exclusive. (matériau) | 1.000 | 676501.57 | 676501.57 |
| mt38vai536a | U | Pompe pour recirculation d'E.C.S., avec câble d'alimentation de 5 m, tuyauterie et accessoires de connexion, pour groupe hydraulique aguaFLOW exclusive. (matériau) | 1.000 | 219863.01 | 219863.01 |
| mt38www011 | U | Produits complémentaires pour installations d'E.C.S. (matériau) | 1.000 | 1226.16 | 1226.16 |
| mo004 | h | Compagnon professionnel III/CP2 chauffagiste. (main-d'œuvre) | 0.798 | 1939.14 | 1547.43 |
| mo103 | h | Ouvrier professionnel II/OP chauffagiste. (main-d'œuvre) | 0.798 | 1207.61 | 963.67 |
| % | % | Frais de chantier des unités d'ouvrage | 2 % | 2819675.05 | 56393.50 |
|  |  | Coûts directs |  |  | 2876068.55 |
