# Collecteur pour groupe hydraulique

- Propriété du fichier: CYPE INGENIEROS, S.A.
- Format: FIEBDC-3/2002
- Zone géographique: Côte d'Ivoire
- Devise: XOF
- Coûts indirects: 3.00 %
- Frais généraux: 13.00 %
- Bénéfice: 6.00 %
- TVA: 18.00 %

## T Équipements techniques

### TC ECS et chauffage

#### TCE Systèmes de conduction d'eau

**TCE420** U Collecteur pour groupe hydraulique.
Collecteur hydraulique pour 3 groupes hydrauliques à impulsion directe ou à mélange, "VAILLANT".
Inclut: Implantation. Mise en place. Connexion et contrôle de son bon fonctionnement.
Critère pour le métré: Nombre d'unités prévues, selon documentation graphique du Projet.
Critère pour le mémoire: On mesurera le nombre d'unités réellement exécutées selon les spécifications du Projet.

| Code | U | Désignation | Quantité | Prix | Montant |
|---|---|---|---|---|---|
| mt38vai707d | U | Collecteur hydraulique pour 3 groupes hydrauliques à impulsion directe ou à mélange, "VAILLANT". (matériau) | 1.000 | 317110.11 | 317110.11 |
| mo011 | h | Compagnon professionnel III/CP2 monteur. (main-d'œuvre) | 0.262 | 1939.14 | 508.05 |
| mo080 | h | Ouvrier professionnel II/OP monteur. (main-d'œuvre) | 0.262 | 1209.92 | 317.00 |
| % | % | Frais de chantier des unités d'ouvrage | 2 % | 317935.16 | 6358.70 |
|  |  | Coûts directs |  |  | 324293.86 |
