# Chaudière à gaz, domestique, à condensation, murale, pour chauffage et E.C.S

- Propriété du fichier: CYPE INGENIEROS, S.A.
- Format: FIEBDC-3/2002
- Zone géographique: Côte d'Ivoire
- Devise: XOF
- Coûts indirects: 3.00 %
- Frais généraux: 13.00 %
- Bénéfice: 6.00 %
- TVA: 18.00 %

## T Équipements techniques

### TC ECS et chauffage

#### TCG Gaz

**TCG110** U Chaudière à gaz, domestique, à condensation, murale, pour chauffage et E.C.S.
Chaudière mural, à condensation, pour chauffage et E.C.S. avec micro-accumulation, modèle VMW 30CF/1-7 SI (N-ES) ecoTEC exclusive "VAILLANT", puissance utile de 3 à 22 kW (80/60°C), puissance d'E.C.S. 30 kW, débit d'E.C.S. 17,2 l/min pour écart de température de 25°C, débit d'E.C.S. 14,3 l/min pour écart de température de 30°C, dimensions 720x440x382 mm, avec brûleur modulant à gaz naturelle, efficacité énergétique classe A+ en chauffage, efficacité énergétique classe A en E.C.S., profil de consommation XXL en E.C.S., avec système Comfort Safe de fonctionnement d'urgence, pompe de circulation à haute efficacité, commande sensoCOMFORT (VRC 720), avec écran digital, par câble, programmation quotidienne et hebdomadaire, sonde extérieure pour contrôle de la température, contrôle de plusieurs circuits de chauffage avec des modules et des thermostats additionnels, contrôle depuis un smartphone ou une tablette via l'App myVAILLANT pour IOS (iPhone et iPad) et Android, pour installer sur le mur ou dans la chaudière, système dualPOWER de répartition de puissance pour chauffage et E.C.S., plaque de connexions et conduit pour évacuation des fumées. Accessoires: siphon pour connexion au réseau de récupération des condensats et connexion pour vanne de sécurité; neutraliseur de condensats. Totalement montée, connectée et testée.
Inclut: Implantation. Présentation des éléments. Montage de la chaudière et de ses accessoires. Connecté aux réseaux de conduction d'eau, de gaz, d'assainissement et électrique, et au conduit d'évacuation des produits de la combustion. Mise en marche.
Critère pour le métré: Nombre d'unités prévues, selon documentation graphique du Projet.
Critère pour le mémoire: On mesurera le nombre d'unités réellement exécutées selon les spécifications du Projet.

| Code | U | Désignation | Quantité | Prix | Montant |
|---|---|---|---|---|---|
| mt38vai021i | U | Chaudière mural, à condensation, pour chauffage et E.C.S. avec micro-accumulation, modèle VMW 30CF/1-7 SI (N-ES) ecoTEC exclusive "VAILLANT", puissance utile de 3 à 22 kW (80/60°C), puissance d'E.C.S. 30 kW, débit d'E.C.S. 17,2 l/min pour écart de température de 25°C, débit d'E.C.S. 14,3 l/min pour écart de température de 30°C, dimensions 720x440x382 mm, avec brûleur modulant à gaz naturelle, efficacité énergétique classe A+ en chauffage, efficacité énergétique classe A en E.C.S., profil de consommation XXL en E.C.S., avec système Comfort Safe de fonctionnement d'urgence, pompe de circulation à haute efficacité, commande sensoCOMFORT (VRC 720), avec écran digital, par câble, programmation quotidienne et hebdomadaire, sonde extérieure pour contrôle de la température, contrôle de plusieurs circuits de chauffage avec des modules et des thermostats additionnels, contrôle depuis un smartphone ou une tablette via l'App myVAILLANT pour IOS (iPhone et iPad) et Android, pour installer sur le mur ou dans la chaudière, système dualPOWER de répartition de puissance pour chauffage et E.C.S., plaque de connexions et conduit pour évacuation des fumées. (matériau) | 1.000 | 3551633.26 | 3551633.26 |
| mt38vai510a | U | Siphon pour connexion au réseau de récupération des condensats et connexion pour vanne de sécurité, "VAILLANT". (matériau) | 1.000 | 12684.40 | 12684.40 |
| mt38vai512a | U | Neutraliseur de condensats, "VAILLANT", pour mettre en place entre la chaudière et le tuyau d'évacuation. (matériau) | 1.000 | 59193.89 | 59193.89 |
| mt38www012 | U | Produits complémentaires pour installation de chauffage et d'E.C.S. (matériau) | 1.000 | 1775.82 | 1775.82 |
| mo004 | h | Compagnon professionnel III/CP2 chauffagiste. (main-d'œuvre) | 3.444 | 1939.14 | 6678.40 |
| mo103 | h | Ouvrier professionnel II/OP chauffagiste. (main-d'œuvre) | 3.444 | 1207.61 | 4159.01 |
| % | % | Frais de chantier des unités d'ouvrage | 2 % | 3636124.78 | 72722.50 |
|  |  | Coûts directs |  |  | 3708847.28 |
