# Ballon électrique

- Propriété du fichier: CYPE INGENIEROS, S.A.
- Format: FIEBDC-3/2002
- Zone géographique: Côte d'Ivoire
- Devise: XOF
- Coûts indirects: 3.00 %
- Frais généraux: 13.00 %
- Bénéfice: 6.00 %
- TVA: 18.00 %

## T Équipements techniques

### TC ECS et chauffage

#### TCL Électricité

**TCL010** U Ballon électrique.
Ballon électrique pour le service d'E.C.S., installation murale verticale ou horizontale, résistance insérée dans une gaine, capacité 75 l, puissance 2 kW, efficacité énergétique classe C, profil de consommation M, de 810 mm de hauteur et 486 mm de diamètre, poids 22,5 kg, constitué de tonneau en acier vitrifié, isolation de mousse de polyuréthane sans CFC, anode sacrificielle de magnésium, écran digital indicateur de température et des codes d'anomalie et boutons de commande pour régler la température degré à degré jusqu'aux 70°C, avec accessoires de montage. Comprend le support et les ancrages de fixation, le clapet de non retour, les vannes à sphère, les flexibles de raccordement, pour l'entrée et la sortie de l'eau. Totalement monté, connecté et testé.
Inclut: Implantation de l'appareil. Fixation au parement via des éléments d'ancrage. Mise en place de l'appareil et des accessoires. Connecté aux réseaux de conduction d'eau, électrique et de terre. Mise en marche.
Critère pour le métré: Nombre d'unités prévues, selon documentation graphique du Projet.
Critère pour le mémoire: On mesurera le nombre d'unités réellement exécutées selon les spécifications du Projet.

| Code | U | Désignation | Quantité | Prix | Montant |
|---|---|---|---|---|---|
| mt38tej026cc | U | Ballon électrique pour le service d'E.C.S., installation murale verticale ou horizontale, résistance insérée dans une gaine, capacité 75 l, puissance 2 kW, efficacité énergétique classe C, profil de consommation M, de 810 mm de hauteur et 486 mm de diamètre, poids 22,5 kg, constitué de tonneau en acier vitrifié, isolation de mousse de polyuréthane sans CFC, anode sacrificielle de magnésium, écran digital indicateur de température et des codes d'anomalie et boutons de commande pour régler la température degré à degré jusqu'aux 70°C, avec accessoires de montage. (matériau) | 1.000 | 288570.20 | 288570.20 |
| mt38tew010a | U | Tube flexible de 20 cm et de 1/2" de diamètre. (matériau) | 2.000 | 6765.02 | 13530.04 |
| mt37sve010b | U | Vanne à sphère en laiton nickelé à visser de 1/2". (matériau) | 2.000 | 4183.32 | 8366.64 |
| mt37svs050a | U | Clapet de non retour de sécurité, en laiton chromé, avec filet de 1/2" de diamètre, réglé à 8 bar de pression, avec manette de purge. (matériau) | 1.000 | 5276.71 | 5276.71 |
| mt38www011 | U | Produits complémentaires pour installations d'E.C.S. (matériau) | 1.000 | 1226.16 | 1226.16 |
| mo008 | h | Compagnon professionnel III/CP2 plombier. (main-d'œuvre) | 0.905 | 1939.14 | 1754.92 |
| mo107 | h | Ouvrier professionnel II/OP plombier. (main-d'œuvre) | 0.905 | 1207.61 | 1092.89 |
| % | % | Frais de chantier des unités d'ouvrage | 2 % | 319817.56 | 6396.35 |
|  |  | Coûts directs |  |  | 326213.91 |
