# Vase d'expansion pour circuit de chauffage

- Propriété du fichier: CYPE Ingenieros S.A.
- Format: FIEBDC-3/2016
- Logiciel: Générateur de prix de la construction. CYPE Ingenieros, S.A.
- Date: 27/06/2024
- Zone géographique: Côte d'Ivoire
- Devise: XOF
- Coûts indirects: 3 %
- Frais généraux: 13 %
- Bénéfice: 6 %
- TVA: 18 %

## T Équipements techniques

### TC ECS et chauffage

#### TCE Systèmes de conduction d'eau

**TCE130** U Vase d'expansion pour circuit de chauffage.
Vase d'expansion, capacité 350 l, de 1980 mm de hauteur et 485 mm de diamètre, avec filet de 1 1/2" de diamètre et 10 bar de pression. Comprend le manomètre et les éléments de montage et de connexion nécessaires à son bon fonctionnement.
Inclut: Implantation. Mise en place. Connexion au réseau de distribution. Contrôle de son bon fonctionnement.
Critère pour le métré: Nombre d'unités prévues, selon documentation graphique du Projet.
Critère pour le mémoire: On mesurera le nombre d'unités réellement exécutées selon les spécifications du Projet.

| Code | U | Désignation | Quantité | Prix | Montant |
|---|---|---|---|---|---|
| mt38vex010t | U | Vase d'expansion, capacité 350 l, de 1980 mm de hauteur et 485 mm de diamètre, avec filet de 1 1/2" de diamètre et 10 bar de pression. (matériau) | 1 | 450321.73 | 450321.730 |
| mt42www040 | U | Manomètre avec bain de glycérine et diamètre de sphère de 100 mm, avec prise verticale, pour montage fileté de 1/2", échelle de pression de 0 à 5 bar. (matériau) | 1 | 36607.19 | 36607.190 |
| mo004 | h | Compagnon professionnel III/CP2 chauffagiste. (main-d'œuvre) | 1.425 | 1939.14 | 2763.275 |
| mo103 | h | Ouvrier professionnel II/OP chauffagiste. (main-d'œuvre) | 1.425 | 1207.61 | 1720.844 |
| % | % | Frais de chantier des unités d'ouvrage | 2 % | 491413.039 | 9828.261 |
|  |  | Coûts directs |  |  | 501241.300 |

## Ressources

**mt38vex010t** U Vase d'expansion
Données techniques: Coût énergétique 511.989 MJ; Émission de CO2 27.824 kg
Déchets:
- emballage: re150101 Emballages en papier et en carton. (composant de déchet); quantité 1.534 kg; Code CED 15 01 01; Masse de l'élément 1 kg; Volume 0.001333 m3
