# Équipement d'air conditionné avec unité intérieure à cassette, système air-air split 1x1

- Propriété du fichier: CYPE Ingenieros S.A.
- Format: FIEBDC-3/2016
- Logiciel: Générateur de prix de la construction. CYPE Ingenieros, S.A.
- Date: 16/09/2024
- Zone géographique: Côte d'Ivoire
- Devise: XOF
- Coûts indirects: 3 %
- Frais généraux: 13 %
- Bénéfice: 6 %
- TVA: 18 %

## T Équipements techniques

### TV Climatisation et ventilation

#### TVT Unités terminales autonomes de climatisation

**TVT140** U Équipement d'air conditionné avec unité intérieure à cassette, système air-air split 1x1.
Équipement d'air conditionné, système air-air split 1x1, pour gaz R-32, pompe à chaleur, alimentation monophasée (230V/50Hz), modèle climaVAIR plus VAI 1 050 KN "VAILLANT", puissance frigorifique nominale 5 kW, puissance frigorifique minimale/maximale 1,6/5,5 kW, consommation électrique en refroidissement 1,56 kW, SEER 5,9 (classe A+), puissance calorifique nominale 5,5 kW, puissance calorifique minimale/maximale 1,5/6 kW, consommation électrique en chauffage 1,65 kW, SCOP 4 (classe A+), constitué d'une unité intérieure à cassette VAI 1-050 KNI, pression sonore minimale/maximale 33/44 dBA, dimensions 265x570x570 mm, poids 17 kg, panneau de dimensions du panneau 47,5x620x620 mm avec grille VAI1-60 PNI, prise d'air extérieur, télécommande, et une unité extérieure VAI 1-050 KDNO, avec compresseur type Inverter DC, pression sonore 53 dBA, dimensions 596x818x302 mm, poids 39 kg, diamètre de connexion du tuyau de gaz 1/2", diamètre de connexion du tuyau de liquide 1/4", avec amortisseurs de ressorts, supports et fixations des unités intérieures et des unités extérieures, tuyauterie d'évacuation avec siphon, connexion frigorifique entre les unités, connexion électrique entre les unités, fixation et protection mécanique des lignes étendues et cachées sous goulotte à couvercle aux zones apparentes. Comprend les éléments antivibratoires et les supports de paroi pour l'appui de l'unité extérieure et éléments pour la suspension au plafond de l'unité intérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42vai250aa | U | Équipement d'air conditionné, système air-air split 1x1, pour gaz R-32, pompe à chaleur, alimentation monophasée (230V/50Hz), modèle climaVAIR plus VAI 1 050 KN "VAILLANT", puissance frigorifique nominale 5 kW, puissance frigorifique minimale/maximale 1,6/5,5 kW, consommation électrique en refroidissement 1,56 kW, SEER 5,9 (classe A+), puissance calorifique nominale 5,5 kW, puissance calorifique minimale/maximale 1,5/6 kW, consommation électrique en chauffage 1,65 kW, SCOP 4 (classe A+), constitué d'une unité intérieure à cassette VAI 1-050 KNI, pression sonore minimale/maximale 33/44 dBA, dimensions 265x570x570 mm, poids 17 kg, panneau de dimensions du panneau 47,5x620x620 mm avec grille VAI1-60 PNI, prise d'air extérieur, télécommande, et une unité extérieure VAI 1-050 KDNO, avec compresseur type Inverter DC, pression sonore 53 dBA, dimensions 596x818x302 mm, poids 39 kg, diamètre de connexion du tuyau de gaz 1/2", diamètre de connexion du tuyau de liquide 1/4", avec amortisseurs de ressorts, supports et fixations des unités intérieures et des unités extérieures, tuyauterie d'évacuation avec siphon, connexion frigorifique entre les unités, connexion électrique entre les unités, fixation et protection mécanique des lignes étendues et cachées sous goulotte à couvercle aux zones apparentes. (matériau) | 1 | 1868835.6 | 1868835.600 |
| mt42www085 | U | Kit de supports de paroi, constitué de jeu d'équerres de 50x45 cm et quatre amortisseurs en caoutchouc, avec leurs chevilles, vis, écrous et rondelles correspondants. (matériau) | 1 | 15982.35 | 15982.350 |
| mt42www090 | U | Kit de support pour la suspension du plafond, constitué de quatre tiges filetées en acier galvanisé, avec leurs chevilles, écrous et rondelles correspondants. (matériau) | 1 | 18603.79 | 18603.790 |
| mo005 | h | Compagnon professionnel III/CP2 installateur de climatisation. (main-d'œuvre) | 2.263 | 1939.14 | 4388.274 |
| mo104 | h | Ouvrier professionnel II/OP installateur de climatisation. (main-d'œuvre) | 2.263 | 1207.61 | 2732.821 |
| % | % | Frais de chantier des unités d'ouvrage | 2 % | 1910542.835 | 38210.857 |
|  |  | Coûts directs |  |  | 1948753.692 |
