# Potelet fixe, en fonte

- Propriété du fichier: CYPE INGENIEROS, S.A.
- Format: FIEBDC-3/2002
- Zone géographique: Côte d'Ivoire
- Devise: XOF
- Coûts indirects: 3.00 %
- Frais généraux: 13.00 %
- Bénéfice: 6.00 %
- TVA: 18.00 %

## M Mobilier urbain

### MS Potelets et parkings pour vélos

#### MSP Bornes et potelets

**MSP020** U Potelet fixe, en fonte.
Potelet fixe modèle classique, de 82 cm de hauteur, en fonte de fer avec protection anti-oxydante et peinture de couleur noire, fixé à une base de béton BCN: CPJ-CEM II/A 32,5 - P - B 20 - 15/25 - E: 1 - NA - P 18-305 avec du mortier cémenteux à prise rapide, Webertec Trafic "WEBER", couleur noire, composé de ciment, fumée de silice, fibres en acier, additifs spéciaux et granulats sélectionnés, avec une résistance à la compression à 28 jours supérieure ou égale à 30 N/mm², et éléments d'ancrage.
Critère d'évaluation économique: Le prix comprend l'excavation.
Inclut: Implantation. Excavation avec des moyens manuels. Bétonnage de la base d'appui. Montage. Suppression et nettoyage du matériau excédant.
Critère pour le métré: Nombre d'unités prévues, selon documentation graphique du Projet.
Critère pour le mémoire: On mesurera le nombre d'unités réellement exécutées selon les spécifications du Projet.

| Code | U | Désignation | Quantité | Prix | Montant |
|---|---|---|---|---|---|
| mt52mug280f | U | Potelet fixe modèle classique, de 82 cm de hauteur, en fonte de fer avec protection anti-oxydante et peinture de couleur noire, y compris les boulons d'ancrage. (matériau) | 1.000 | 106280.20 | 106280.20 |
| mt10hmf040qaed | m³ | Béton non armé prêt à l'emploi BCN: CPJ-CEM II/A 32,5 - TP - B 20 - 15/25 - E: 1 - NA - P 18-305. (matériau) | 0.250 | 69087.07 | 17271.77 |
| mt09moc140a | kg | Mortier cémenteux à prise rapide, Webertec Trafic "WEBER", couleur noire, composé de ciment, fumée de silice, fibres en acier, additifs spéciaux et granulats sélectionnés, avec une résistance à la compression à 28 jours supérieure ou égale à 30 N/mm², pour la réparation des revêtements en béton dans les zones de trafic routier. (matériau) | 0.200 | 1093.68 | 218.74 |
| mo041 | h | Compagnon professionnel III/CP2 VRD espaces publics. (main-d'œuvre) | 0.696 | 1887.12 | 1313.44 |
| mo087 | h | Ouvrier professionnel II/OP VRD espaces publics. (main-d'œuvre) | 0.696 | 1209.92 | 842.10 |
| % | % | Frais de chantier des unités d'ouvrage | 2 % | 125926.25 | 2518.53 |
|  |  | Coûts directs |  |  | 128444.78 |
