# Potelet fixe, en béton préfabriqué

- Propriété du fichier: CYPE INGENIEROS, S.A.
- Format: FIEBDC-3/2002
- Zone géographique: Côte d'Ivoire
- Devise: XOF
- Coûts indirects: 3.00 %
- Frais généraux: 13.00 %
- Bénéfice: 6.00 %
- TVA: 18.00 %

## M Mobilier urbain

### MS Potelets et parkings pour vélos

#### MSP Bornes et potelets

**MSP050** U Potelet fixe, en béton préfabriqué.
Potelet fixe sphérique, de 70 cm de diamètre, en béton préfabriqué, avec traitement hydrofuge, fixé à une surface support avec du mortier cémenteux à prise rapide, Webertec Trafic "WEBER", couleur noire, composé de ciment, fumée de silice, fibres en acier, additifs spéciaux et granulats sélectionnés, avec une résistance à la compression à 28 jours supérieure ou égale à 30 N/mm², et éléments d'ancrage.
Critère d'évaluation économique: Le prix ne comprend pas la surface support.
Inclut: Implantation. Montage. Suppression et nettoyage du matériau excédant.
Critère pour le métré: Nombre d'unités prévues, selon documentation graphique du Projet.
Critère pour le mémoire: On mesurera le nombre d'unités réellement exécutées selon les spécifications du Projet.

| Code | U | Désignation | Quantité | Prix | Montant |
|---|---|---|---|---|---|
| mt52mug310k | U | Potelet fixe sphérique, de 70 cm de diamètre, en béton préfabriqué, avec traitement hydrofuge, y compris les boulons d'ancrage. (matériau) | 1.000 | 120866.96 | 120866.96 |
| mt09moc140a | kg | Mortier cémenteux à prise rapide, Webertec Trafic "WEBER", couleur noire, composé de ciment, fumée de silice, fibres en acier, additifs spéciaux et granulats sélectionnés, avec une résistance à la compression à 28 jours supérieure ou égale à 30 N/mm², pour la réparation des revêtements en béton dans les zones de trafic routier. (matériau) | 0.200 | 1093.68 | 218.74 |
| mo041 | h | Compagnon professionnel III/CP2 VRD espaces publics. (main-d'œuvre) | 0.464 | 1887.12 | 875.62 |
| mo087 | h | Ouvrier professionnel II/OP VRD espaces publics. (main-d'œuvre) | 0.464 | 1209.92 | 561.40 |
| % | % | Frais de chantier des unités d'ouvrage | 2 % | 122522.72 | 2450.45 |
|  |  | Coûts directs |  |  | 124973.17 |
